# A6D727R - Deckenerneuerungslos VKF
Angebotsaufforderung (GAEB 90, DA83)
Währung: EUR

## Zusätzlicher Text
Allgemeine Vorbemerkungen
1. Die Vorbemerkungen zu den einzelnen Leistungsbereichen sind Vertragsbestandteil.
2. Für LV-Positionen, die auf Standardtexte der
zurückgreifen, gilt der Wortlaut des
Langtextes als vertraglich vereinbart.
3. Leistungen, deren Text nicht dem in der StLK
abgedruckten entspricht, haben keine StL-Nr.,
sondern lediglich eine Ordnungszahl (OZ) erhalten.
Sämtliche Vorbemerkungen zu den einzelnen Abschnitten
gelten jedoch für  alle in dem jeweiligen
Abschnitt aufgeführten Leistungen, gleichgültig, ob sie
eine StL-Nr. oder lediglich eine OZ erhalten haben. Die
allgemeinen Vorbemerkungen sind Bestandteil der
Leistungsbeschreibung und gelten für alle Leistungen.
4. Für die Anwendung der Standardtexte sowie der
Ausführung von Leistungen sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und
Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

## Zusätzlicher Text
1. Allgemeines
1.1 Sofern in den Unterlagen des AG die Art der
berührungslosen Außerkraftsetzung von Verkehrsschildern nicht vorgegeben ist, sind folgende Arten
zulässig:
- Abdrehen um 90 Grad,
- Demontage,
- Abdecken mit witterungsbeständigen und undurchsichtigem Material,
- mobile Auskreuzvorrichtungen aus Kunststoff oder
Metall, beklebt mit Folie Typ 3, gem. DIN 67520,
Teil 4,
bis 3 m2 Schildfläche:  Breite 75 mm
über 3 m2 Schildfläche: Breite 100mm.
1.2 transportable Schutzeinrichtungen
Die TSE müssen folgende Bedingungen erfüllen:
Schutzwand nach DIN EN 1317-2, RSA21, ZTV-SA und den
technischen Lieferbedingungen;
System BASt-geprüft und zugelassen;
Funktionsfähig, gereinigt und ohne erkennbare
Beschädigungen;
Aufbau und Systemlänge gemäß dem jeweiligen
Anprallversuch des Systems gemäß DIN EN 1317-2
Durchgehende gelbe Randmarkierung in Fußbereich;
Gelbe retroreflektierende Elemente im Sockel und im
oberen Seitenwandbereich gemäß ZTV-SA;
alle erforderlichen Verbindungselemente
(Dreh-Kipp-Elemente, Dilletationselemente)
sind in den EP einzurechnen;
leichtes Lösen von Einzelelementen für
Reparaturarbeiten;
Auflagerfläche linienförmig;
Kippelemente alle 250 m.
Abdrücke in die Unterlage (offenporiger Asphalt) sind auszuschließen
2. Nebenleistungen, Besondere Leistungen
Die nachfolgend aufgeführten Leistungen gehören zum
Leistungsumfang:
2.1 Das Herstellen verkehrssicherer Zugangs- und
Zufahrtsmöglichkeiten für Anlieger gehört
zum Leistungsumfang.

## A6D727R - Deckenerneuerungslos VKF
Datum: 24.04.26

### 01 Allgemeine Leistungen, alle Phasen

#### 01.01 Mittelstreifenüberfahrten öffnen und schließen-einreihig

**01.01.0010 SE aus Stahl abbauen DDSP*Profil B*Pfost. A 4,00 m HB 1*Pf.l.b. 1900 mm Teile verwerten**
StL-Nr. 22112900342110101
Schutzeinrichtung (SE) aus Stahl einschließlich sämtlicher Einzelteile abbauen.
SE = Doppelte Distanzschutzplanke.
Holm Profil B.
Mit Pfosten, Abstand = 4,00 m.
Pfosten in Boden, Homogenbereich HB 1 - FRS.
Pfostenlöcher entsprechend der sie umgebenden Fläche
schließen.
Pfostenlänge bis 1900 mm.
Konstruktionsteile nach Wahl des AN verwerten.
Menge: 160,000 m

**01.01.0020 SE aus Stahl abbauen DDSP*Profil B*Pfost. A 4,00 m*Teile verwerten**
StL-Nr. 22112900342190001
Schutzeinrichtung (SE) aus Stahl einschließlich sämtlicher Einzelteile abbauen.
SE = Doppelte Distanzschutzplanke.
Holm Profil B.
Mit Pfosten, Abstand = 4,00 m.
Pfosten in 'Mittelstreifenüberfahrt komplett
demontieren. Hülsenrohr ausbauen.Löcher mit Asphalt
verschließen'
Konstruktionsteile nach Wahl des AN verwerten.
Menge: 180,000 m

**01.01.0030 AEK herstellen SE = Super-Rail Eco**
Anfangs-/Endkonstruktion (AEK) herstellen.
Konstruktion = Regelabsenkung an DDSP
Holm Profil B.
Konstruktionsteile verbleiben im Eigentum des AN.
AEK = Regelabsenkung 12,00 m.
Pfosten in Boden Homogenbereich HB 1 -2 - FRS.
Menge: 4,000 St

**01.01.0040 AEK aus Stahl abbauen EDSP * Profil B Regelabs. 12 m**
Anfangs-/Endkonstruktion (AEK) aus Stahl abbauen.
SE = Einfache Distanzschutzplanke.
Konstruktion = Regelabsenkung an DDSP 4.0
Holm Profil B.
Konstruktionsteile nach Wahl des AN verwerten.
AEK = Regelabsenkung 12,00 m.
Pfosten in Boden Homogenbereich HB 1 -2 - FRS.
Menge: 4,000 St

**01.01.0050 SE im Mittelstreifen herstellen Stahl*min. H2*max. W4 A*eins. getr. Wirk.*o.gel.u.formag.T.**
StL-Nr. 22112910711413919
Schutzeinrichtung (SE) im Mittelstreifen einschließlich
erforderlicher systembedingter Arbeiten herstellen.
Regelquerschnitt nach Unterlagen des AG. SE nach den
"Technischen Kriterien für den Einsatz von Fahrzeug-
Rückhaltesystemen in Deutschland".
SE aus Stahl.
Aufhaltestufe mindestens H2.
Wirkungsbereichsklasse maximal W4.
Anprallheftigkeitsstufe = A.
Einseitige Schutzeinrichtung mit getrennter Wirkung
einseitig aufgestellt. Abgerechnet wird die Baulänge
für die einseitige Aufstellung.
Aufstellung 'in Mittelstreifenüberfahrt. Dicke Asphalt
bis 40 cm, inkl. Gründung, u.a.Doppellochbohrung, nach
Herstellervorgabe. Ausgebauten Asphalt in Eigentum des
AN übernehmen und verwerten, Bohrlöcher entsprechend
Systemvorgaben auffüllen'
Schutzeinrichtung ohne gelöste Teile mit einer Masse
größer 2 kg im Anprallversuch nach DIN EN 1317. Schutzeinrichtung ohne formaggressive Teile.
Schutzeinrichtung '=Super-Rail Eco doppelt, Nr. TÜL
1013'
Menge: 270,000 m

**01.01.0060 Passstück herstellen (Zulage)**
StL-Nr. 22112915299
Passstück des Fahrzeug-Rückhaltesystems (FRS) herstellen. Vergütet wird der Mehraufwand gegenüber der Herstellung der angegebenen Position als Zulage.
Zulage zu OZ 'der unmittelbaren Vorposition'
Menge: 2,000 St

**01.01.0070 ÜK/ÜE an vorhand. FRS herst. (Zul.) Profil B * HB 1**
Übergangskonstruktion (ÜK) oder Übergangselement (ÜE)
an vorhandenes Fahrzeugrückhaltesystem (FRS) einschließlich erforderlicher systembedingter Arbeiten herstellen. Vergütet wird der Mehraufwand gegenüber der Herstellung der angegebenen Position als Zulage.
Zulage zu OZ 'Super-Rail Eco doppelt'
ÜK/ÜE an 'DDSP 4.0 entsprechend Zeichnung S3.1-390
RAL-RG 620'Holm Profil B.
Aufstellung in Boden, Homogenbereich HB 1 - FRS.
Menge: 3,000 St

**01.01.0080 ÜK/ÜE an vorhand. FRS herst. (Zul.) Profil B * HB 1**
Übergangskonstruktion (ÜK) oder Übergangselement (ÜE)
an vorhandenes Fahrzeugrückhaltesystem (FRS) einschließlich erforderlicher systembedingter Arbeiten herstellen. Vergütet wird der Mehraufwand gegenüber der Herstellung der angegebenen Position als Zulage.
Zulage zu OZ 'Super-Rail Eco doppelt'
ÜK/ÜE an 'DDSP 4.0 entsprechend Zeichnung S3.1-390
RAL-RG 620'Holm Profil B.
Aufstellung in Mittelstreifenüberfahrt. Dicke Asphalt
bis 40 cm, inkl. Gründung, u.a.Doppellochbohrung, nach
Herstellervorgabe. Ausgebauten Asphalt in Eigentum des
AN übernehmen und verwerten, Bohrlöcher entsprechend
Systemvorgaben auffüllen
Menge: 1,000 St

#### 01.02 Bauinfotafeln

**01.02.0010 Bau-Infoschilder**
Bau-Infoschilder (Breite 3 m, Höhe Grundschild 4,2 m),
Schild gemäß Anlage,
lt. angegebenen Planunterlagen aufbauen, vorhalten,
unterhalten und nach Beendigung
der Maßnahme wieder abbauen.
Aufbauzeitraum: innerhalb 2 Wochen vor Baubeginn
Vorhaltezeitraum: gesamte Bauzeit
Erforderliche Tages- und Nachtsicherungen nach
Regelplänen VSPIV/2R-1 BY und/oder nach den
Tagesregelplänen VSPIII/6-1BY
aufbauen, vorhalten und wieder abbauen.
Der Unternehmer für Verkehrssicherung
hat hier eine Pauschale für die Dauer
des Aufbaues und Abbaues oben
genannter Elemente zu kalkulieren.
Es muss davon ausgegangen werden, dass
nur ein Zeitfenster nachts von 20:00 Uhr bis 05:00 Uhr
und tags von 9:00 Uhr bis 15:00 Uhr
genutzt werden kann.
Als Vorhaltezeit für die
Bau-Infoschilder ist die Gesamtdauer
der Baumaßnahme anzusetzen

Die Vorbereitung der Flächen für die Aufstellung
von Fertigteilfundamenten am vorgesehenen Standort
íst auszuführen und hier einzukalkulieren.
Aufstellvorrichtung passiv sicher nach konstruktiven
und statischen Erfordernissen.

Inkl. Ortsbesichtigung zur Begutachtung
Menge: 2,000 St

#### 01.03 mobile Stauwarnanlage RiFa Nürnberg

**01.03.0010 Anzeigeeinheit für AQ aufbauen Tafel 1600x1280mm*vollbest. Kl. C2 Typ WL7, synchr.*re. Fahrb.rand Höhe 1,50 m*m. Aufstellvorr.**
StL-Nr. 22110570511111199
Anzeigeeinheit für Anzeigequerschnitt (AQ) aufbauen und
in Betrieb nehmen. Anzeigeeinheit programmieren. Vorhalten, Warten, Instandsetzung, Betreiben und Abbauen
werden gesondert vergütet. Vorübergehende Verkehrssicherungsmaßnahmen durchführen. Technische Anforderungen
an Anzeigeeinheit, Baugrundverhältnisse und Energieversorgung nach Unterlagen des AG.
Anzeigeeinheit bestehend aus einer Anzeigetafel ca.
1600 x 1280 mm.
Anzeigetafel mit LED-Anzeige, vollbestückt, LED-Abstand
20 mm, frei programmierbar (Klasse C2 gemäß M TI).
Mit zwei Vorwarnblinkleuchten je Anzeigetafel, Typ WL
7, synchron blinkend.
Standort am rechten Fahrbahnrand. Seitenstreifen vorhanden.
Aufstellhöhe über der Verkehrsfläche = 1,50 m. Aufstellhöhe gemessen von Unterkante der Anzeigetafel.
Mit Aufstellvorrichtung nach statischen und konstruktiven Erfordernissen nach Wahl des AN.
Geländeverhältnisse 'zur Vorbereitung der Flächen für
die Aufstellung von Fertigteilfundamenten am
vorgesehenen Standort regulieren, inkl.
Ortsbesichtigung. Aufstellvorrichtung passiv sicher
nach konstruktiven und statischen Erfordernissen.'
Menge: 3,000 St

**01.03.0020 Anzeigeeinheit für AQ aufbauen Tafel 1600x1280mm*vollbest. Kl. C2 Typ WL7, synchr.*im Mittelstr. Höhe 1,50 m*m. Aufstellvorr.**
StL-Nr. 22110570511131199
Anzeigeeinheit für Anzeigequerschnitt (AQ) aufbauen und
in Betrieb nehmen. Anzeigeeinheit programmieren. Vorhalten, Warten, Instandsetzung, Betreiben und Abbauen
werden gesondert vergütet. Vorübergehende Verkehrssicherungsmaßnahmen durchführen. Technische Anforderungen
an Anzeigeeinheit, Baugrundverhältnisse und Energieversorgung nach Unterlagen des AG.
Anzeigeeinheit bestehend aus einer Anzeigetafel ca.
1600 x 1280 mm.
Anzeigetafel mit LED-Anzeige, vollbestückt, LED-Abstand
20 mm, frei programmierbar (Klasse C2 gemäß M TI).
Mit zwei Vorwarnblinkleuchten je Anzeigetafel, Typ WL
7, synchron blinkend.
Standort im Mittelstreifen.
Aufstellhöhe über der Verkehrsfläche = 1,50 m. Aufstellhöhe gemessen von Unterkante der Anzeigetafel.
Mit Aufstellvorrichtung nach statischen und konstruktiven Erfordernissen nach Wahl des AN.
Geländeverhältnisse 'zur Vorbereitung der Flächen für
die Aufstellung von Fertigteilfundamenten am
vorgesehenen Standort regulieren, inkl.
Ortsbesichtigung. Aufstellvorrichtung passiv sicher
nach konstruktiven und statischen Erfordernissen.'
Menge: 3,000 St

**01.03.0030 Anzeigeeinheit für AQ vorhalten**
StL-Nr. 22110571099
Anzeigeeinheit für Anzeigequerschnitt (AQ) vorhalten,
warten, instand setzen und betreiben. Vorübergehende
Verkehrssicherungsmaßnahmen durchführen.
Anzeigeeinheit der OZ 'mit Standort am rechten
Fahrbahnrand'
Menge: 192,000 Std

**01.03.0040 Anzeigeeinheit für AQ vorhalten**
StL-Nr. 22110571099
Anzeigeeinheit für Anzeigequerschnitt (AQ) vorhalten,
warten, instand setzen und betreiben. Vorübergehende
Verkehrssicherungsmaßnahmen durchführen.
Anzeigeeinheit der OZ 'mit Standort im Mittelstreifen'
Menge: 192,000 Std

**01.03.0050 Anzeigeeinheit für AQ abbauen**
StL-Nr. 22110572099
Anzeigeeinheit von Anzeigequerschnitt (AQ) außer Be-
trieb nehmen und abbauen. Vorübergehende Verkehrssicherungsmaßnahmen durchführen. Aufstellfläche entsprechend
dem ursprünglichen Zustand wiederherstellen. Erforderliche Erdarbeiten ausführen. Überschüssige Baustoffe
von der Baustelle entfernen und nach Wahl des AN verwerten.
Anzeigeeinheit der OZ 'mit Standort am rechten
Fahrbahnrand'
Menge: 3,000 St

**01.03.0060 Anzeigeeinheit für AQ abbauen**
StL-Nr. 22110572099
Anzeigeeinheit von Anzeigequerschnitt (AQ) außer Be-
trieb nehmen und abbauen. Vorübergehende Verkehrssicherungsmaßnahmen durchführen. Aufstellfläche entsprechend
dem ursprünglichen Zustand wiederherstellen. Erforderliche Erdarbeiten ausführen. Überschüssige Baustoffe
von der Baustelle entfernen und nach Wahl des AN verwerten.
Anzeigeeinheit der OZ 'mit Standort im Mittelstreifen'
Menge: 3,000 St

**01.03.0070 Messeinheit für MQ aufbauen Det. re. Fahrstr.*re. Fahrb.rand m. Aufstellvorr.**
StL-Nr. 2211057251119
Messeinheit für Messquerschnitt (MQ) aufbauen und in
Betrieb nehmen. Messeinheit programmieren. Vorhalten,
Warten, Instandsetzung, Betreiben und Abbauen werden
gesondert vergütet. Vorübergehende Verkehrssicherungsmaßnahmen durchführen. Technische Anforderungen an
Messeinheit, Baugrundverhältnisse und Energieversorgung
nach Unterlagen des AG.
Detektion des rechten Fahrstreifens.
Standort am rechten Fahrbahnrand. Seitenstreifen vorhanden.
Mit Aufstellvorrichtung nach Wahl des AN.
Geländeverhältnisse 'zur Vorbereitung der Flächen für
die Aufstellung von Fertigteilfundamenten am
vorgesehenen Standort regulieren, inkl.
Ortsbesichtigung. Aufstellvorrichtung passiv sicher
nach konstruktiven und statischen Erfordernissen.'
Menge: 2,000 St

**01.03.0080 Messeinheit für MQ vorhalten**
StL-Nr. 22110573099
Messeinheit für Messquerschnitt (MQ)vorhalten, warten,
instand setzen und betreiben. Vorübergehende Verkehrssicherungsmaßnahmen durchführen.
Messeinheit der OZ 'mit Standort am rechten
Fahrbahnrand'
Menge: 124,000 Std

**01.03.0090 Messeinheit für MQ abbauen**
StL-Nr. 22110574099
Messeinheit von Messquerschnitt (MQ) außer Betrieb nehmen und abbauen. Vorübergehende Verkehrssicherungsmaßnahmen durchführen. Aufstellfläche entsprechend dem
ursprünglichen Zustand wiederherstellen. Erforderliche
Erdarbeiten ausführen. Überschüssige Baustoffe von der
Baustelle entfernen und nach Wahl des AN verwerten.
Messeinheit der OZ 'mit Standort am rechten
Fahrbahnrand'
Menge: 2,000 St

**01.03.0100 Zentraleinheit für mSWA einrichten man.Sch.mögl.ü.2 Schaltzug. einr.**
StL-Nr. 2211057452901
Zentraleinheit für Überwachung und Steuerung der mobilen Stauwarnanlage beim AN einrichten, programmieren
und in Betrieb nehmen. Zentraleinheit = "kritische Infrastruktur" gemäß Definition des Bundesamtes für Si-
cherheit in der Informationstechnik (BSI)) als abgesichertes, verschlüsseltes und webbasiertes System für
alle Komponenten der Anlage auf Basis der aktuellen Re-
gelungen zur Informationstechnologiesicherheit und zum
Datenschutz. Vorhalten, Warten, Instandsetzung, Betreiben und außer Betrieb nehmen werden gesondert vergütet.
Zentraleinheit für automatisches Anlagenmanagement.
Technische Anforderungen an Zentraleinheit nach Unterlagen des AG. Zugehörige Ausführungsunterlagen erstellen.
Mit manueller Schaltungsmöglichkeit. Anforderungen nach
Unterlagen des AG. Festgelegte Schaltprogramme für manuelle Schaltung programmieren, über zwei bis fünf
Stück. Schaltprogramme nach Unterlagen des AG. Manuelle
Schaltungen werden gesondert vergütet.
Beobachtungseinheiten 'und Steuerungseinheit in der AM
im Zuge der Einrichtung der Zentraleinheit einrichten.
Beobachterzugänge zur Verfügung stellen.'
Schaltzugang zur Schaltung vorprogrammierter und in der
Anlage hinterlegter Anzeigen für den AG bzw. Dritte im
Zuge der Einrichtung der Zentraleinheit einrichten und
zur Verfügung stellen, bis zwei Stück. Einschließlich
webbasierter Einweisung des Bedienpersonals. Anforderungen nach Unterlagen des AG.
Menge: 1,000 Psch

**01.03.0110 Zentraleinheit für mSWA vorhalten wie Vorposition*Dokumentation**
StL-Nr. 22110575011
Zentraleinheit der mobilen Stauwarnanlage vorhalten,
warten, instand setzen und betreiben. Mit Einrichtung
und Vorhaltung eines 24h-Bereitschaftsdienstes/sieben
Tage pro Woche für Überwachung, Störungsbeseitigung und
Schaltungen. Manuelle Schaltungen werden gesondert vergütet.
Zentraleinheit wie in Vorposition beschrieben.
Dokumentation über den Betrieb der Anlage nach Unterlagen des AG.
Menge: 64,000 d

**01.03.0120 Zentraleinheit außer Betrieb nehmen wie Vorposition**
StL-Nr. 22110576001
Zentraleinheit außer Betrieb nehmen.
Zentraleinheit wie in Vorposition beschrieben.
Menge: 1,000 Psch

#### 01.04 mobile Stauwarnanlage RiFa Heilbronn

**01.04.0010 Anzeigeeinheit für AQ aufbauen Tafel 1600x1280mm*vollbest. Kl. C2 Typ WL7, synchr.*re. Fahrb.rand Höhe 1,50 m*m. Aufstellvorr.**
StL-Nr. 22110570511111199
Anzeigeeinheit für Anzeigequerschnitt (AQ) aufbauen und
in Betrieb nehmen. Anzeigeeinheit programmieren. Vorhalten, Warten, Instandsetzung, Betreiben und Abbauen
werden gesondert vergütet. Vorübergehende Verkehrssicherungsmaßnahmen durchführen. Technische Anforderungen
an Anzeigeeinheit, Baugrundverhältnisse und Energieversorgung nach Unterlagen des AG.
Anzeigeeinheit bestehend aus einer Anzeigetafel ca.
1600 x 1280 mm.
Anzeigetafel mit LED-Anzeige, vollbestückt, LED-Abstand
20 mm, frei programmierbar (Klasse C2 gemäß M TI).
Mit zwei Vorwarnblinkleuchten je Anzeigetafel, Typ WL
7, synchron blinkend.
Standort am rechten Fahrbahnrand. Seitenstreifen vorhanden.
Aufstellhöhe über der Verkehrsfläche = 1,50 m. Aufstellhöhe gemessen von Unterkante der Anzeigetafel.
Mit Aufstellvorrichtung nach statischen und konstruktiven Erfordernissen nach Wahl des AN.
Geländeverhältnisse 'zur Vorbereitung der Flächen für
die Aufstellung von Fertigteilfundamenten am
vorgesehenen Standort regulieren, inkl.
Ortsbesichtigung. Aufstellvorrichtung passiv sicher
nach konstruktiven und statischen Erfordernissen.'
Menge: 3,000 St

**01.04.0020 Anzeigeeinheit für AQ aufbauen Tafel 1600x1280mm*vollbest. Kl. C2 Typ WL7, synchr.*im Mittelstr. Höhe 1,50 m*m. Aufstellvorr.**
StL-Nr. 22110570511131199
Anzeigeeinheit für Anzeigequerschnitt (AQ) aufbauen und
in Betrieb nehmen. Anzeigeeinheit programmieren. Vorhalten, Warten, Instandsetzung, Betreiben und Abbauen
werden gesondert vergütet. Vorübergehende Verkehrssicherungsmaßnahmen durchführen. Technische Anforderungen
an Anzeigeeinheit, Baugrundverhältnisse und Energieversorgung nach Unterlagen des AG.
Anzeigeeinheit bestehend aus einer Anzeigetafel ca.
1600 x 1280 mm.
Anzeigetafel mit LED-Anzeige, vollbestückt, LED-Abstand
20 mm, frei programmierbar (Klasse C2 gemäß M TI).
Mit zwei Vorwarnblinkleuchten je Anzeigetafel, Typ WL
7, synchron blinkend.
Standort im Mittelstreifen.
Aufstellhöhe über der Verkehrsfläche = 1,50 m. Aufstellhöhe gemessen von Unterkante der Anzeigetafel.
Mit Aufstellvorrichtung nach statischen und konstruktiven Erfordernissen nach Wahl des AN.
Geländeverhältnisse 'zur Vorbereitung der Flächen für
die Aufstellung von Fertigteilfundamenten am
vorgesehenen Standort regulieren, inkl.
Ortsbesichtigung. Aufstellvorrichtung passiv sicher
nach konstruktiven und statischen Erfordernissen.'
Menge: 3,000 St

**01.04.0030 Anzeigeeinheit für AQ vorhalten**
StL-Nr. 22110571099
Anzeigeeinheit für Anzeigequerschnitt (AQ) vorhalten,
warten, instand setzen und betreiben. Vorübergehende
Verkehrssicherungsmaßnahmen durchführen.
Anzeigeeinheit der OZ 'mit Standort am rechten
Fahrbahnrand'
Menge: 192,000 Std

**01.04.0040 Anzeigeeinheit für AQ vorhalten**
StL-Nr. 22110571099
Anzeigeeinheit für Anzeigequerschnitt (AQ) vorhalten,
warten, instand setzen und betreiben. Vorübergehende
Verkehrssicherungsmaßnahmen durchführen.
Anzeigeeinheit der OZ 'mit Standort im Mittelstreifen'
Menge: 192,000 Std

**01.04.0050 Anzeigeeinheit für AQ abbauen**
StL-Nr. 22110572099
Anzeigeeinheit von Anzeigequerschnitt (AQ) außer Be-
trieb nehmen und abbauen. Vorübergehende Verkehrssicherungsmaßnahmen durchführen. Aufstellfläche entsprechend
dem ursprünglichen Zustand wiederherstellen. Erforderliche Erdarbeiten ausführen. Überschüssige Baustoffe
von der Baustelle entfernen und nach Wahl des AN verwerten.
Anzeigeeinheit der OZ 'mit Standort am rechten
Fahrbahnrand'
Menge: 3,000 St

**01.04.0060 Anzeigeeinheit für AQ abbauen**
StL-Nr. 22110572099
Anzeigeeinheit von Anzeigequerschnitt (AQ) außer Be-
trieb nehmen und abbauen. Vorübergehende Verkehrssicherungsmaßnahmen durchführen. Aufstellfläche entsprechend
dem ursprünglichen Zustand wiederherstellen. Erforderliche Erdarbeiten ausführen. Überschüssige Baustoffe
von der Baustelle entfernen und nach Wahl des AN verwerten.
Anzeigeeinheit der OZ 'mit Standort im Mittelstreifen'
Menge: 3,000 St

**01.04.0070 Messeinheit für MQ aufbauen Det. re. Fahrstr.*re. Fahrb.rand m. Aufstellvorr.**
StL-Nr. 2211057251119
Messeinheit für Messquerschnitt (MQ) aufbauen und in
Betrieb nehmen. Messeinheit programmieren. Vorhalten,
Warten, Instandsetzung, Betreiben und Abbauen werden
gesondert vergütet. Vorübergehende Verkehrssicherungsmaßnahmen durchführen. Technische Anforderungen an
Messeinheit, Baugrundverhältnisse und Energieversorgung
nach Unterlagen des AG.
Detektion des rechten Fahrstreifens.
Standort am rechten Fahrbahnrand. Seitenstreifen vorhanden.
Mit Aufstellvorrichtung nach Wahl des AN.
Geländeverhältnisse 'zur Vorbereitung der Flächen für
die Aufstellung von Fertigteilfundamenten am
vorgesehenen Standort regulieren, inkl.
Ortsbesichtigung. Aufstellvorrichtung passiv sicher
nach konstruktiven und statischen Erfordernissen.'
Menge: 2,000 St

**01.04.0080 Messeinheit für MQ vorhalten**
StL-Nr. 22110573099
Messeinheit für Messquerschnitt (MQ)vorhalten, warten,
instand setzen und betreiben. Vorübergehende Verkehrssicherungsmaßnahmen durchführen.
Messeinheit der OZ 'mit Standort am rechten
Fahrbahnrand'
Menge: 124,000 Std

**01.04.0090 Messeinheit für MQ abbauen**
StL-Nr. 22110574099
Messeinheit von Messquerschnitt (MQ) außer Betrieb nehmen und abbauen. Vorübergehende Verkehrssicherungsmaßnahmen durchführen. Aufstellfläche entsprechend dem
ursprünglichen Zustand wiederherstellen. Erforderliche
Erdarbeiten ausführen. Überschüssige Baustoffe von der
Baustelle entfernen und nach Wahl des AN verwerten.
Messeinheit der OZ 'mit Standort am rechten
Fahrbahnrand'
Menge: 2,000 St

**01.04.0100 Zentraleinheit für mSWA einrichten man.Sch.mögl.ü.2 Schaltzug. einr.**
StL-Nr. 2211057452901
Zentraleinheit für Überwachung und Steuerung der mobilen Stauwarnanlage beim AN einrichten, programmieren
und in Betrieb nehmen. Zentraleinheit = "kritische Infrastruktur" gemäß Definition des Bundesamtes für Si-
cherheit in der Informationstechnik (BSI)) als abgesichertes, verschlüsseltes und webbasiertes System für
alle Komponenten der Anlage auf Basis der aktuellen Re-
gelungen zur Informationstechnologiesicherheit und zum
Datenschutz. Vorhalten, Warten, Instandsetzung, Betreiben und außer Betrieb nehmen werden gesondert vergütet.
Zentraleinheit für automatisches Anlagenmanagement.
Technische Anforderungen an Zentraleinheit nach Unterlagen des AG. Zugehörige Ausführungsunterlagen erstellen.
Mit manueller Schaltungsmöglichkeit. Anforderungen nach
Unterlagen des AG. Festgelegte Schaltprogramme für manuelle Schaltung programmieren, über zwei bis fünf
Stück. Schaltprogramme nach Unterlagen des AG. Manuelle
Schaltungen werden gesondert vergütet.
Beobachtungseinheiten 'und Steuerungseinheit in der AM
im Zuge der Einrichtung der Zentraleinheit einrichten.
Beobachterzugänge zur Verfügung stellen.'
Schaltzugang zur Schaltung vorprogrammierter und in der
Anlage hinterlegter Anzeigen für den AG bzw. Dritte im
Zuge der Einrichtung der Zentraleinheit einrichten und
zur Verfügung stellen, bis zwei Stück. Einschließlich
webbasierter Einweisung des Bedienpersonals. Anforderungen nach Unterlagen des AG.
Menge: 1,000 Psch

**01.04.0110 Zentraleinheit für mSWA vorhalten wie Vorposition*Dokumentation**
StL-Nr. 22110575011
Zentraleinheit der mobilen Stauwarnanlage vorhalten,
warten, instand setzen und betreiben. Mit Einrichtung
und Vorhaltung eines 24h-Bereitschaftsdienstes/sieben
Tage pro Woche für Überwachung, Störungsbeseitigung und
Schaltungen. Manuelle Schaltungen werden gesondert vergütet.
Zentraleinheit wie in Vorposition beschrieben.
Dokumentation über den Betrieb der Anlage nach Unterlagen des AG.
Menge: 64,000 d

**01.04.0120 Zentraleinheit außer Betrieb nehmen wie Vorposition**
StL-Nr. 22110576001
Zentraleinheit außer Betrieb nehmen.
Zentraleinheit wie in Vorposition beschrieben.
Menge: 1,000 Psch

#### 01.05 Zusätzliche Verkehrssicherungselemente

*Hinweis*
Hinweis
Der Abruf der nachfolgenden Leistungen erfolgt auf
Anordnung des AG. Die Aufstellung hat unverzüglich nach
Erteilung VRAO zu erfolgen.

**01.05.0010 Verk.sich. kürzerer Dauer durchf.*stat. Arbeitsst. bei Dunkelheit*Anordnung n. Unt.**
StL-Nr. 22110513590199219
Verkehrssicherung an Arbeitsstellen von kürzerer Dauer
betriebsfertig aufbauen, vorhalten, warten, instand
setzen, betreiben und abbauen. Vorübergehende Verkehrssicherungsmaßnahmen durchführen.
Nach RSA, Regelplan 'VSP IV/2L-1'
Für stationäre Arbeitsstelle.
Länge des Arbeitsbereiches 'über 1 bis 2 km'
Gesamtdauer der Verkehrsführung 'über 8 bis 10 h auf
Anordnung des AG'
Bei Dunkelheit.
Verkehrsrechtliche Anordnung nach Unterlagen des AG
einholen und zugehörige Unterlagen erstellen. Erforderliche Ortsbesichtigungen zur Erstellung der Planunterlagen für die verkehrsrechtliche Anordnung durchführen.
Anfallende Gebühren 'ohne Gebühren'
Menge: 2,000 St

**01.05.0020 Verk.sich. kürzerer Dauer durchf.*stat. Arbeitsst. bei Dunkelheit*Anordnung n. Unt.**
StL-Nr. 22110513590199219
Verkehrssicherung an Arbeitsstellen von kürzerer Dauer
betriebsfertig aufbauen, vorhalten, warten, instand
setzen, betreiben und abbauen. Vorübergehende Verkehrssicherungsmaßnahmen durchführen.
Nach RSA, Regelplan 'VSP IV/2R-1'
Für stationäre Arbeitsstelle.
Länge des Arbeitsbereiches 'über 1 bis 2 km'
Gesamtdauer der Verkehrsführung 'über 8 bis 10 h auf
Anordnung des AG.'
Bei Dunkelheit.
Verkehrsrechtliche Anordnung nach Unterlagen des AG
einholen und zugehörige Unterlagen erstellen. Erforderliche Ortsbesichtigungen zur Erstellung der Planunterlagen für die verkehrsrechtliche Anordnung durchführen.
Anfallende Gebühren 'ohne Gebühren'
Menge: 2,000 St

**01.05.0030 Verk.sich. kürzerer Dauer durchf.*stat. Arbeitsst. bei Dunkelheit*Anordnung n. Unt.**
StL-Nr. 22110513590199219
Verkehrssicherung an Arbeitsstellen von kürzerer Dauer
betriebsfertig aufbauen, vorhalten, warten, instand
setzen, betreiben und abbauen. Vorübergehende Verkehrssicherungsmaßnahmen durchführen.
Nach RSA, Regelplan 'VSP IV/2L-2'
Für stationäre Arbeitsstelle.
Länge des Arbeitsbereiches 'über 1 bis 2 km'
Gesamtdauer der Verkehrsführung 'über 8 bis 10 h auf
Anordnung des AG'
Bei Dunkelheit.
Verkehrsrechtliche Anordnung nach Unterlagen des AG
einholen und zugehörige Unterlagen erstellen. Erforderliche Ortsbesichtigungen zur Erstellung der Planunterlagen für die verkehrsrechtliche Anordnung durchführen.
Anfallende Gebühren 'ohne Gebühren'
Menge: 2,000 St

**01.05.0040 Verk.sich. kürzerer Dauer durchf.*stat. Arbeitsst. bei Dunkelheit*Anordnung n. Unt.**
StL-Nr. 22110513590199219
Verkehrssicherung an Arbeitsstellen von kürzerer Dauer
betriebsfertig aufbauen, vorhalten, warten, instand
setzen, betreiben und abbauen. Vorübergehende Verkehrssicherungsmaßnahmen durchführen.
Nach RSA, Regelplan 'VSP IV/6-1'
Für stationäre Arbeitsstelle.
Länge des Arbeitsbereiches 'über 1 bis 2 km'
Gesamtdauer der Verkehrsführung 'über 8 bis 10 h auf
Anordnung des AG.'
Bei Dunkelheit.
Verkehrsrechtliche Anordnung nach Unterlagen des AG
einholen und zugehörige Unterlagen erstellen. Erforderliche Ortsbesichtigungen zur Erstellung der Planunterlagen für die verkehrsrechtliche Anordnung durchführen.
Anfallende Gebühren 'ohne Gebühren'
Menge: 2,000 St

#### 01.06 vAO

**01.06.0010 Verkehrsrechtliche Anordnung einh. Geb. auf Nachweis**
StL-Nr. 22110592002
Verkehrsrechtliche Anordnung für Einrichtung und Be-
trieb der Verkehrssicherung sämtlicher Abschnitte des
Leistungsverzeichnisses nach Unterlagen des AG einholen
und zugehörige Unterlagen erstellen. Erforderliche
Ortsbesichtigungen zur Erstellung der Planunterlagen
durchführen.
Anfallende Gebühren werden auf Nachweis erstattet.
Menge: 1,000 Psch
Zuordnung: 105

### 02 Verkehrsführung- und Sicherung, alle Bereiche

#### 02.01 VZP-1.1_Vorphase

**02.01.0010 Verk.Fl.unterh.**
Verkehrsflächen zur Aufrechterhaltung
des öffentlichen und Anlieger-Verkehrs
sowie des Baustellenverkehrs
innerhalb des Baubereiches einschließlich zwischenzeitlich benutzter Behelfsfahrstreifen verkehrssicher unterhalten.
Flächenbefestigung Asphalt
Außer den vollen Monaten werden Teilzeiten nach Tagen zu 1/30 des Einheitspreises abgerechnet.
Verkehrsflächen im Zuge der Baustrecke.
Menge: 12,000 d

**02.01.0020 Verkehrssich. läng. Dauer aufbauen Arbeitsstelle*VZ-Plan des AG auß. Kraft setzen**
StL-Nr. 22110510511209000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrszeichenplan des AG.
Vorhandene Verkehrsschilder nach Unterlagen des AG außer Kraft setzen.
Für Verkehrsführungsphase 'mit VZP-1.1_Vorphase'
Menge: 1,000 Psch

**02.01.0030 Transp.Schutzeinrichtung aufbauen Arb.st./ank.Verk.*Aufhaltest. H1 Wirkungsber.maxW4*Aufst.unverankert**
StL-Nr. 221105605144001
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Aufstellung unverankert.
Menge: 200,000 m

**02.01.0040 Transport. Schutzeinr. vorhalten**
StL-Nr. 22110561099
Transportable Schutzeinrichtung vorhalten, warten und
instand setzen. Vorübergehende Verkehrssicherungsmaßnahmen durchführen. Die Kontrolle wird gesondert
vergütet.
Transportable Schutzeinrichtung der OZ 'mit H1-W4
zwischen Arbeitsstelle und ankommenden Verkehr'
Menge: 2400,000 md

**02.01.0050 AEK f. transp. Schutzeinr. aufb.*Absenkung**
StL-Nr. 22110562591
Anfangs-/Endkonstruktion (AEK) für transportable
Schutzeinrichtung aufbauen und abbauen. Vorhalten, Kontrolle, Wartung und Instandsetzung werden gesondert
vergütet. Vorübergehende Verkehrssicherungsmaßnahmen
durchführen. 70 v. H. des Preises werden nach Aufbau,
der Rest nach Abbau vergütet.
AEK an OZ 'mit H1-W4 zwischen Arbeitsstelle und
ankommenden Verkehr, unverankert'
Als Absenkung.
Menge: 2,000 St

**02.01.0060 AEK vorhalten**
StL-Nr. 22110563099
Anfangs-/Endkonstruktion (AEK) für transportable
Schutzeinrichtung vorhalten, warten und instand setzen.
Vorübergehende Verkehrssicherungsmaßnahmen durchführen.
Die Kontrolle wird gesondert vergütet.
AEK der OZ 'mit H1-W4 zwischen Arbeitsstelle und
ankommenden Verkehr'
Menge: 24,000 Std

**02.01.0070 Transp.Schutzeinrichtung aufbauen entg.Verkehrsstr.*Aufhaltest. T1 Wirkungsber.maxW3 Aufst.unverankert**
StL-Nr. 221105605313901
Transportable Schutzeinrichtung einschl. systembedingter Formstücke (Dilatationsstöße, Passstücke, Kipplängenbegrenzungselemente) aufbauen und abbauen. Vorhalten, Kontrolle, Wartung und Instandsetzung werden gesondert vergütet. Vorübergehende Verkehrssicherungsmaßnahmen durchführen. Anfangs- und Endkonstruktionen
und Adapter werden gesondert vergütet. 70 v. H. des
Preises werden nach Aufbau, der Rest nach Abbau
vergütet.
Einsatzbereich D, zwischen entgegengesetzt gerichteten
Verkehrsströmen.
Aufhaltestufe mind. T 1.
Wirkungsbereich max. W 3 (W max. 1,00 m).
Maximale Baubreite '0,25 m'
Aufstellung unverankert.
Menge: 5400,000 m

**02.01.0080 Transport. Schutzeinr. vorhalten**
StL-Nr. 22110561099
Transportable Schutzeinrichtung vorhalten, warten und
instand setzen. Vorübergehende Verkehrssicherungsmaßnahmen durchführen. Die Kontrolle wird gesondert
vergütet.
Transportable Schutzeinrichtung der OZ 'mit T1-W3
zwischen entgegengesetzt gerichteten Verkehrsströmen'
Menge: 64800,000 md

**02.01.0090 AEK f. transp. Schutzeinr. aufb.*Absenkung**
StL-Nr. 22110562591
Anfangs-/Endkonstruktion (AEK) für transportable
Schutzeinrichtung aufbauen und abbauen. Vorhalten, Kontrolle, Wartung und Instandsetzung werden gesondert
vergütet. Vorübergehende Verkehrssicherungsmaßnahmen
durchführen. 70 v. H. des Preises werden nach Aufbau,
der Rest nach Abbau vergütet.
AEK an OZ 'mit T1-W3 zwischen entgegengesetzt
gerichteten Verkehrsströmen'
Als Absenkung.
Menge: 2,000 St

**02.01.0100 AEK vorhalten**
StL-Nr. 22110563099
Anfangs-/Endkonstruktion (AEK) für transportable
Schutzeinrichtung vorhalten, warten und instand setzen.
Vorübergehende Verkehrssicherungsmaßnahmen durchführen.
Die Kontrolle wird gesondert vergütet.
AEK der OZ 'mit T1-W3 zwischen entgegengesetzt
gerichteten Verkehrsströmen'
Menge: 24,000 Std

**02.01.0110 Notöffnungen**
Herstellen einer Notöffnung in der
Gegenverkehrstrennung
mittels mobilen Schutzwänden des AN.
Nach Beendigung der Baumaßnahme wieder
abbauen und abtransportieren.
Die Schutzwände verbleiben im Eigentum des AN.

Die Öffnungen dürfen nicht dauerhaft geöffnet sein,
sind fest geschlossen zu halten und müssen
von Rettungskräften ohne Sonderwerkzeuge geöffnet
werden können.

- Schutzwand nach DIN EN 1317-2
- System Bast-geprüft und zugelassen
- Aufhaltestufe min. T 1
- Wirkungsbereich 'W 3 max. Baubreite 0,25 m  '
- alle erforderlichen Verbindungselemente sind in den
EP einzurechnen.
Menge: 4,000 St

**02.01.0120 Notöffnungen vorhalten**
Notöffnung in der Gegenverkehrstrennung
mittels mobilen Schutzwänden des AN vorhalten, warten
und
instand setzen. Vorübergehende
Verkehrssicherungsmaßnahmen
durchführen. Die Kontrolle wird gesondert vergütet.
Notöffnung der OZ mit T1-W3
Menge: 48,000 Std

**02.01.0130 Längsmarkierung Typ II herstellen*Breite 0,15 m Folie, profiliert P 7*grobstr. Decke**
StL-Nr. 22110533292693100
Längsmarkierung Typ II einschl. evtl. Sperrflächenumrandung als vorübergehende Markierung herstellen, warten und instand setzen. Vormarkieren. Vorübergehende
Verkehrssicherungsmaßnahmen durchführen. Abgerechnet
wird der markierte Strich, bei Doppelstrichen zwei
Striche.
Markierung 'durchgehend'
Strichbreite = 0,15 m.
Markierungssystem aus Folie, Gewebe- oder Kunststoffträger, als profiliertes System.
Schichtdicke 'mind 2mm, 7, R 5 neu (R 5 gebraucht), RW
6 neu (RW 4 gebraucht),  Griffigkeit mind. S 2'
Verkehrsklasse = P 7.
Markierung auf grobstrukturierter Asphaltdeckschicht.
Menge: 9000,000 m

**02.01.0140 Unterhalten vorübergehende Längsmarkierung**
Unterhalten und bei Bedarf Nachmarkieren der
vorübergehenden Längsmarkierung der Vorposition
während der gesamten Liegedauer.
Markierung Typ II.
Markierung = durchgehend
Strichbreite = 0,15 m.
Menge: 9000,000 m

**02.01.0150 Längsmarkierung Typ II herstellen*Breite 0,30 m Folie, profiliert P 7*grobstr. Decke**
StL-Nr. 22110533294693100
Längsmarkierung Typ II einschl. evtl. Sperrflächenumrandung als vorübergehende Markierung herstellen, warten und instand setzen. Vormarkieren. Vorübergehende
Verkehrssicherungsmaßnahmen durchführen. Abgerechnet
wird der markierte Strich, bei Doppelstrichen zwei
Striche.
Markierung 'durchgehend'
Strichbreite = 0,30 m.
Markierungssystem aus Folie, Gewebe- oder Kunststoffträger, als profiliertes System.
Schichtdicke 'mind 2mm, 7, R 5 neu (R 5 gebraucht), RW
6 neu (RW 4 gebraucht),  Griffigkeit mind. S 2'
Verkehrsklasse = P 7.
Markierung auf grobstrukturierter Asphaltdeckschicht.
Menge: 250,000 m

**02.01.0160 Unterhalten vorübergehende Längsmarkierung**
Unterhalten und bei Bedarf Nachmarkieren der
vorübergehenden Längsmarkierung der Vorposition
während der gesamten Liegedauer.
Markierung Typ II.
Markierung = durchgehend
Strichbreite = 0,30 m.
Menge: 250,000 m

**02.01.0170 Längsmarkierung entfernen*Breite 0,30 m Folie*Asphaltdecksch.**
StL-Nr. 22110530494419999
Längsmarkierung als vorübergehende Markierung einschl.
evtl. Sperrflächenumrandung entfernen. Abgerechnet wird
der entfernte Strich, bei Doppelstrichen zwei Striche.
Vorübergehende Verkehrssicherungsmaßnahmen durchführen.
Markierung 'durchgehend'
Strichbreite = 0,30 m.
Markierungsstoffart = Folie.
Auf Asphaltdeckschicht.
Entfernen 'ohne Erneuerung der Markierung.Rückstandslos
abtragen,einschließlich Beseitigen der Klebereste. Eine
Beschädigung der Fahrbahndecke ist auszuschließen.'
Durch 'Verfahren nach Wahl des AN.Arbeiten
umweltverträglich durchführen.'
Abfall 'in Eigentum des AN übernehmen,von der Baustelle
entfernen und die ordnungsgemäße Entsorgung nachweisen.
'
Menge: 250,000 m

**02.01.0180 Längsmarkierung Typ II herstellen*Breite 0,15 m Kaltplastikmasse P 7*grobstr. Decke**
StL-Nr. 22110533292393100
Längsmarkierung Typ II einschl. evtl. Sperrflächenumrandung als vorübergehende Markierung herstellen, warten und instand setzen. Vormarkieren. Vorübergehende
Verkehrssicherungsmaßnahmen durchführen. Abgerechnet
wird der markierte Strich, bei Doppelstrichen zwei
Striche.
Markierung 'unterbrochen, Strich-Lücke = 2:1'
Strichbreite = 0,15 m.
Markierungssystem aus reaktivem Stoff, nicht spritzbar
(Kaltplastikmasse) als Agglomeratmarkierung.
Schichtdicke '-, R 5 neu (R 5 gebraucht), RW 6 neu (RW
4 gebraucht)'
Verkehrsklasse = P 7.
Markierung auf grobstrukturierter Asphaltdeckschicht.
Menge: 400,000 m

**02.01.0190 Unterhalten vorübergehende Längsmarkierung**
Unterhalten und bei Bedarf Nachmarkieren der
vorübergehenden Längsmarkierung der Vorposition
während der gesamten Liegedauer.
Markierung Typ II.
Markierung = unterbrochen
Strichbreite = 0,15 m.
Menge: 400,000 m

**02.01.0200 Längsmarkierung Typ II herstellen*Breite 0,15 m Folie, profiliert P 7*grobstr. Decke**
StL-Nr. 22110533292693100
Längsmarkierung Typ II einschl. evtl. Sperrflächenumrandung als vorübergehende Markierung herstellen, warten und instand setzen. Vormarkieren. Vorübergehende
Verkehrssicherungsmaßnahmen durchführen. Abgerechnet
wird der markierte Strich, bei Doppelstrichen zwei
Striche.
Markierung 'unterbrochen, Strich-Lücke = 1:2'
Strichbreite = 0,15 m.
Markierungssystem aus Folie, Gewebe- oder Kunststoffträger, als profiliertes System.
Schichtdicke 'mind 2mm, 7, R 5 neu (R 5 gebraucht), RW
6 neu (RW 4 gebraucht),  Griffigkeit mind. S 2'
Verkehrsklasse = P 7.
Markierung auf grobstrukturierter Asphaltdeckschicht.
Menge: 1850,000 m

**02.01.0210 Unterhalten vorübergehende Längsmarkierung**
Unterhalten und bei Bedarf Nachmarkieren der
vorübergehenden Längsmarkierung der Vorposition
während der gesamten Liegedauer.
Markierung Typ II.
Markierung = unterbrochen
Strichbreite = 0,15 m.
Menge: 1850,000 m

**02.01.0220 Längsmarkierung Typ II herstellen Str/L 1zu1 Blockm*Breite 0,30 m Folie, profiliert P 7*grobstr. Decke**
StL-Nr. 22110533244693100
Längsmarkierung Typ II einschl. evtl. Sperrflächenumrandung als vorübergehende Markierung herstellen, warten und instand setzen. Vormarkieren. Vorübergehende
Verkehrssicherungsmaßnahmen durchführen. Abgerechnet
wird der markierte Strich, bei Doppelstrichen zwei
Striche.
Unterbrochen; Verhältnis Strich/Lücke 1 zu 1 als Fahrbahnbegrenzung (Blockmarkierung).
Strichbreite = 0,30 m.
Markierungssystem aus Folie, Gewebe- oder Kunststoffträger, als profiliertes System.
Schichtdicke 'mind 2mm, 7, R 5 neu (R 5 gebraucht), RW
6 neu (RW 4 gebraucht),  Griffigkeit mind. S 2'
Verkehrsklasse = P 7.
Markierung auf grobstrukturierter Asphaltdeckschicht.
Menge: 350,000 m

**02.01.0230 Unterhalten vorübergehende Längsmarkierung**
Unterhalten und bei Bedarf Nachmarkieren der
vorübergehenden Längsmarkierung der Vorposition
während der gesamten Liegedauer.
Markierung Typ II.
Markierung = unterbrochen
Strichbreite = 0,30 m.
Menge: 350,000 m

#### 02.02 VZP-1.2_Vorphase

**02.02.0010 Verk.sich. kürzerer Dauer durchf.*stat. Arbeitsst.*bei Dunkelheit**
StL-Nr. 22110513509109200
Verkehrssicherung an Arbeitsstellen von kürzerer Dauer
betriebsfertig aufbauen, vorhalten, warten, instand
setzen, betreiben und abbauen. Vorübergehende Verkehrssicherungsmaßnahmen durchführen.
Nach Verkehrszeichenplan Bezeichnung/Nummer 'mit
VZP-1.2_Vorphase'
Für stationäre Arbeitsstelle.
Gesamtdauer der Verkehrsführung 'max. 12 h'
Bei Dunkelheit.
Menge: 3,000 St

#### 02.03 VZP-2.1_Hauptphase

**02.03.0010 Verk.Fl.unterh.**
Verkehrsflächen zur Aufrechterhaltung
des öffentlichen und Anlieger-Verkehrs
sowie des Baustellenverkehrs
innerhalb des Baubereiches einschließlich zwischenzeitlich benutzter Behelfsfahrstreifen verkehrssicher unterhalten.
Flächenbefestigung Asphalt
Außer den vollen Monaten werden Teilzeiten nach Tagen zu 1/30 des Einheitspreises abgerechnet.
Verkehrsflächen im Zuge der Baustrecke.
Menge: 20,000 d

**02.03.0020 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'mit
VZP-1.1_Vorphase'
Umbauen nach Verkehrsführungsphase 'mit
VZP-2.1_Hauptphase'
Vorhandene Verkehrsschilder nach Unterlagen des AG außer Kraft und wieder in Kraft setzen.
Menge: 1,000 Psch

**02.03.0030 Transp.Schutzeinrichtung aufbauen Arb.st./fl. Verk.*Aufhaltest. T3 Wirkungsber.maxW2*Aufst.unverankert**
StL-Nr. 221105605232001
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Aufstellung unverankert.
Menge: 4500,000 m

**02.03.0040 Transport. Schutzeinr. vorhalten**
StL-Nr. 22110561099
Transportable Schutzeinrichtung vorhalten, warten und
instand setzen. Vorübergehende Verkehrssicherungsmaßnahmen durchführen. Die Kontrolle wird gesondert
vergütet.
Transportable Schutzeinrichtung der OZ 'mit T3-W2
zwischen Arbeitsstelle und parallel fließenden Verkehr'
Menge: 90000,000 md

**02.03.0050 AEK f. transp. Schutzeinr. aufb.*Absenkung**
StL-Nr. 22110562591
Anfangs-/Endkonstruktion (AEK) für transportable
Schutzeinrichtung aufbauen und abbauen. Vorhalten, Kontrolle, Wartung und Instandsetzung werden gesondert
vergütet. Vorübergehende Verkehrssicherungsmaßnahmen
durchführen. 70 v. H. des Preises werden nach Aufbau,
der Rest nach Abbau vergütet.
AEK an OZ 'mit T3-W2 zwischen Arbeitsstelle und
parallel fließenden Verkehr, unverankert'
Als Absenkung.
Menge: 12,000 St

**02.03.0060 AEK vorhalten**
StL-Nr. 22110563099
Anfangs-/Endkonstruktion (AEK) für transportable
Schutzeinrichtung vorhalten, warten und instand setzen.
Vorübergehende Verkehrssicherungsmaßnahmen durchführen.
Die Kontrolle wird gesondert vergütet.
AEK der OZ 'mit T3-W2 zwischen Arbeitsstelle und
parallel fließenden Verkehr'
Menge: 240,000 Std

**02.03.0070 Transp.Schutzeinrichtung aufbauen Arb.st./ank.Verk.*Aufhaltest. H1 Wirkungsber.maxW4*Aufst.unverankert**
StL-Nr. 221105605144001
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Aufstellung unverankert.
Menge: 300,000 m

**02.03.0080 Transport. Schutzeinr. vorhalten**
StL-Nr. 22110561099
Transportable Schutzeinrichtung vorhalten, warten und
instand setzen. Vorübergehende Verkehrssicherungsmaßnahmen durchführen. Die Kontrolle wird gesondert
vergütet.
Transportable Schutzeinrichtung der OZ 'mit H1-W4
zwischen Arbeitsstelle und ankommenden Verkehr'
Menge: 6000,000 md

**02.03.0090 AEK f. transp. Schutzeinr. aufb.*Absenkung**
StL-Nr. 22110562591
Anfangs-/Endkonstruktion (AEK) für transportable
Schutzeinrichtung aufbauen und abbauen. Vorhalten, Kontrolle, Wartung und Instandsetzung werden gesondert
vergütet. Vorübergehende Verkehrssicherungsmaßnahmen
durchführen. 70 v. H. des Preises werden nach Aufbau,
der Rest nach Abbau vergütet.
AEK an OZ 'mit H1-W4 zwischen Arbeitsstelle und
ankommenden Verkehr, unverankert'
Als Absenkung.
Menge: 4,000 St

**02.03.0100 AEK vorhalten**
StL-Nr. 22110563099
Anfangs-/Endkonstruktion (AEK) für transportable
Schutzeinrichtung vorhalten, warten und instand setzen.
Vorübergehende Verkehrssicherungsmaßnahmen durchführen.
Die Kontrolle wird gesondert vergütet.
AEK der OZ 'mit H1-W4 zwischen Arbeitsstelle und
ankommenden Verkehr'
Menge: 80,000 Std

**02.03.0110 Transp.Schutzeinrichtung aufbauen Überleit.bereich*Aufhaltest. H1 Wirkungsber.maxW4*Aufst.unverankert**
StL-Nr. 221105605444001
Transportable Schutzeinrichtung einschl. systembedingter Formstücke (Dilatationsstöße, Passstücke, Kipplängenbegrenzungselemente) aufbauen und abbauen. Vorhalten, Kontrolle, Wartung und Instandsetzung werden gesondert vergütet. Vorübergehende Verkehrssicherungsmaßnahmen durchführen. Anfangs- und Endkonstruktionen
und Adapter werden gesondert vergütet. 70 v. H. des
Preises werden nach Aufbau, der Rest nach Abbau
vergütet.
Einsatzbereich E, zwischen entgegengesetzt gerichteten
Verkehrsströmen im Überleitungsbereich.
Aufhaltestufe mind. H 1.
Wirkungsbereich max. W 4 (W max. 1,30 m).
Aufstellung unverankert.
Menge: 400,000 m

**02.03.0120 Transport. Schutzeinr. vorhalten**
StL-Nr. 22110561099
Transportable Schutzeinrichtung vorhalten, warten und
instand setzen. Vorübergehende Verkehrssicherungsmaßnahmen durchführen. Die Kontrolle wird gesondert
vergütet.
Transportable Schutzeinrichtung der OZ 'mit H1-W4 als
Gegenverkehrstrennung'
Menge: 8000,000 md

**02.03.0130 AEK f. transp. Schutzeinr. aufb.*Absenkung**
StL-Nr. 22110562591
Anfangs-/Endkonstruktion (AEK) für transportable
Schutzeinrichtung aufbauen und abbauen. Vorhalten, Kontrolle, Wartung und Instandsetzung werden gesondert
vergütet. Vorübergehende Verkehrssicherungsmaßnahmen
durchführen. 70 v. H. des Preises werden nach Aufbau,
der Rest nach Abbau vergütet.
AEK an OZ 'mit H1-W4 als Gegenverkehrstrennung'
Als Absenkung.
Menge: 2,000 St

**02.03.0140 AEK vorhalten**
StL-Nr. 22110563099
Anfangs-/Endkonstruktion (AEK) für transportable
Schutzeinrichtung vorhalten, warten und instand setzen.
Vorübergehende Verkehrssicherungsmaßnahmen durchführen.
Die Kontrolle wird gesondert vergütet.
AEK der OZ 'mit H1-W4 als Gegenverkehrstrennung'
Menge: 40,000 Std

**02.03.0150 Transport. Schutzeinr. vorhalten**
StL-Nr. 22110561099
Transportable Schutzeinrichtung vorhalten, warten und
instand setzen. Vorübergehende Verkehrssicherungsmaßnahmen durchführen. Die Kontrolle wird gesondert
vergütet.
Transportable Schutzeinrichtung der OZ 'mit T1-W3
zwischen entgegengesetzt gerichteten Verkehrsströmen'
Menge: 104000,000 md

**02.03.0160 Adapter f.tr.Schutzeinr. aufb.(Zul)**
StL-Nr. 2211056359999
Adapter als mechanische kraftschlüssige Verbindung für
transportable Schutzeinrichtungen aufbauen und abbauen.
Vergütet wird der Mehraufwand gegenüber der angegebenen
Position als Zulage. Vorhalten, Kontrolle, Wartung und
Instandsetzung werden gesondert vergütet. Vorübergehende Verkehrssicherungsmaßnahmen durchführen. 70 v. H.
des Preises werden nach Aufbau, der Rest nach Abbau
vergütet.
Adapter von OZ 'mit T1-W3 zwischen entgegengesetzt
gerichteten Verkehrsströmen'
Adapter an OZ 'mit H1-W4 als Gegenverkehrstrennung'
Zulage zu OZ 'mit T1-W3 zwischen entgegengesetzt
gerichteten Verkehrsströmen'
Menge: 2,000 St

**02.03.0170 Adapter vorhalten**
StL-Nr. 22110564599
Adapter als mechanische kraftschlüssige Verbindung für
transportable Schutzeinrichtungen vorhalten, warten und
instand setzen. Vorübergehende Verkehrssicherungsmaßnahmen durchführen. Die Kontrolle wird gesondert
vergütet.
Adapter der OZ 'mit T1-W3 auf H1-W4'
Menge: 40,000 Std

**02.03.0180 Notöffnungen vorhalten**
Notöffnung in der Gegenverkehrstrennung
mittels mobilen Schutzwänden des AN vorhalten, warten
und
instand setzen. Vorübergehende
Verkehrssicherungsmaßnahmen
durchführen. Die Kontrolle wird gesondert vergütet.
Notöffnung der OZ mit T1-W3
Menge: 80,000 Std

**02.03.0190 Längsmarkierung Typ II herstellen*Breite 0,15 m Folie, profiliert P 7*grobstr. Decke**
StL-Nr. 22110533292693100
Längsmarkierung Typ II einschl. evtl. Sperrflächenumrandung als vorübergehende Markierung herstellen, warten und instand setzen. Vormarkieren. Vorübergehende
Verkehrssicherungsmaßnahmen durchführen. Abgerechnet
wird der markierte Strich, bei Doppelstrichen zwei
Striche.
Markierung 'durchgehend'
Strichbreite = 0,15 m.
Markierungssystem aus Folie, Gewebe- oder Kunststoffträger, als profiliertes System.
Schichtdicke 'mind 2mm, 7, R 5 neu (R 5 gebraucht), RW
6 neu (RW 4 gebraucht),  Griffigkeit mind. S 2'
Verkehrsklasse = P 7.
Markierung auf grobstrukturierter Asphaltdeckschicht.
Menge: 6800,000 m

**02.03.0200 Unterhalten vorübergehende Längsmarkierung**
Unterhalten und bei Bedarf Nachmarkieren der
vorübergehenden Längsmarkierung der Vorposition
während der gesamten Liegedauer.
Markierung Typ II.
Markierung = durchgehend
Strichbreite = 0,15 m.
Menge: 15800,000 m

**02.03.0210 Längsmarkierung entfernen*Breite 0,15 m Folie*Asphaltdecksch.**
StL-Nr. 22110530492419999
Längsmarkierung als vorübergehende Markierung einschl.
evtl. Sperrflächenumrandung entfernen. Abgerechnet wird
der entfernte Strich, bei Doppelstrichen zwei Striche.
Vorübergehende Verkehrssicherungsmaßnahmen durchführen.
Markierung 'durchgehend'
Strichbreite = 0,15 m.
Markierungsstoffart = Folie.
Auf Asphaltdeckschicht.
Entfernen 'ohne Erneuerung der Markierung.Rückstandslos
abtragen,einschließlich Beseitigen der Klebereste. Eine
Beschädigung der Fahrbahndecke ist auszuschließen.'
Durch 'Verfahren nach Wahl des AN.Arbeiten
umweltverträglich durchführen.'
Abfall 'in Eigentum des AN übernehmen,von der Baustelle
entfernen und die ordnungsgemäße Entsorgung nachweisen.
'
Menge: 6000,000 m

**02.03.0220 Längsmarkierung Typ II herstellen*Breite 0,30 m Folie, profiliert P 7*grobstr. Decke**
StL-Nr. 22110533294693100
Längsmarkierung Typ II einschl. evtl. Sperrflächenumrandung als vorübergehende Markierung herstellen, warten und instand setzen. Vormarkieren. Vorübergehende
Verkehrssicherungsmaßnahmen durchführen. Abgerechnet
wird der markierte Strich, bei Doppelstrichen zwei
Striche.
Markierung 'durchgehend'
Strichbreite = 0,30 m.
Markierungssystem aus Folie, Gewebe- oder Kunststoffträger, als profiliertes System.
Schichtdicke 'mind 2mm, 7, R 5 neu (R 5 gebraucht), RW
6 neu (RW 4 gebraucht),  Griffigkeit mind. S 2'
Verkehrsklasse = P 7.
Markierung auf grobstrukturierter Asphaltdeckschicht.
Menge: 350,000 m

**02.03.0230 Unterhalten vorübergehende Längsmarkierung**
Unterhalten und bei Bedarf Nachmarkieren der
vorübergehenden Längsmarkierung der Vorposition
während der gesamten Liegedauer.
Markierung Typ II.
Markierung = durchgehend
Strichbreite = 0,30 m.
Menge: 350,000 m

**02.03.0240 Längsmarkierung entfernen*Breite 0,30 m Folie*Asphaltdecksch.**
StL-Nr. 22110530494419999
Längsmarkierung als vorübergehende Markierung einschl.
evtl. Sperrflächenumrandung entfernen. Abgerechnet wird
der entfernte Strich, bei Doppelstrichen zwei Striche.
Vorübergehende Verkehrssicherungsmaßnahmen durchführen.
Markierung 'durchgehend'
Strichbreite = 0,30 m.
Markierungsstoffart = Folie.
Auf Asphaltdeckschicht.
Entfernen 'ohne Erneuerung der Markierung.Rückstandslos
abtragen,einschließlich Beseitigen der Klebereste. Eine
Beschädigung der Fahrbahndecke ist auszuschließen.'
Durch 'Verfahren nach Wahl des AN.Arbeiten
umweltverträglich durchführen.'
Abfall 'in Eigentum des AN übernehmen,von der Baustelle
entfernen und die ordnungsgemäße Entsorgung nachweisen.
'
Menge: 350,000 m

**02.03.0250 Längsmarkierung Typ II herstellen*Breite 0,15 m Kaltplastikmasse P 7*grobstr. Decke**
StL-Nr. 22110533292393100
Längsmarkierung Typ II einschl. evtl. Sperrflächenumrandung als vorübergehende Markierung herstellen, warten und instand setzen. Vormarkieren. Vorübergehende
Verkehrssicherungsmaßnahmen durchführen. Abgerechnet
wird der markierte Strich, bei Doppelstrichen zwei
Striche.
Markierung 'unterbrochen, Strich-Lücke = 2:1'
Strichbreite = 0,15 m.
Markierungssystem aus reaktivem Stoff, nicht spritzbar
(Kaltplastikmasse) als Agglomeratmarkierung.
Schichtdicke '-, R 5 neu (R 5 gebraucht), RW 6 neu (RW
4 gebraucht)'
Verkehrsklasse = P 7.
Markierung auf grobstrukturierter Asphaltdeckschicht.
Menge: 400,000 m

**02.03.0260 Unterhalten vorübergehende Längsmarkierung**
Unterhalten und bei Bedarf Nachmarkieren der
vorübergehenden Längsmarkierung der Vorposition
während der gesamten Liegedauer.
Markierung Typ II.
Markierung = unterbrochen
Strichbreite = 0,15 m.
Menge: 800,000 m

**02.03.0270 Unterhalten vorübergehende Längsmarkierung**
Unterhalten und bei Bedarf Nachmarkieren der
vorübergehenden Längsmarkierung der Vorposition
während der gesamten Liegedauer.
Markierung Typ II.
Markierung = unterbrochen
Strichbreite = 0,15 m.
Menge: 1850,000 m

**02.03.0280 Längsmarkierung Typ II herstellen Str/L 1zu1 Blockm*Breite 0,30 m Folie, profiliert P 7*grobstr. Decke**
StL-Nr. 22110533244693100
Längsmarkierung Typ II einschl. evtl. Sperrflächenumrandung als vorübergehende Markierung herstellen, warten und instand setzen. Vormarkieren. Vorübergehende
Verkehrssicherungsmaßnahmen durchführen. Abgerechnet
wird der markierte Strich, bei Doppelstrichen zwei
Striche.
Unterbrochen; Verhältnis Strich/Lücke 1 zu 1 als Fahrbahnbegrenzung (Blockmarkierung).
Strichbreite = 0,30 m.
Markierungssystem aus Folie, Gewebe- oder Kunststoffträger, als profiliertes System.
Schichtdicke 'mind 2mm, 7, R 5 neu (R 5 gebraucht), RW
6 neu (RW 4 gebraucht),  Griffigkeit mind. S 2'
Verkehrsklasse = P 7.
Markierung auf grobstrukturierter Asphaltdeckschicht.
Menge: 20,000 m

**02.03.0290 Unterhalten vorübergehende Längsmarkierung**
Unterhalten und bei Bedarf Nachmarkieren der
vorübergehenden Längsmarkierung der Vorposition
während der gesamten Liegedauer.
Markierung Typ II.
Markierung = unterbrochen
Strichbreite = 0,30 m.
Menge: 370,000 m

**02.03.0300 Längsmarkierung entfernen Block 1zu1*Breite 0,30 m Folie**
StL-Nr. 22110530444499999
Längsmarkierung als vorübergehende Markierung einschl.
evtl. Sperrflächenumrandung entfernen. Abgerechnet wird
der entfernte Strich, bei Doppelstrichen zwei Striche.
Vorübergehende Verkehrssicherungsmaßnahmen durchführen.
Unterbrochener Strich, Verhältnis Strich/Lücke 1 zu 1
als Fahrbahnbegrenzung (Blockmarkierung).
Strichbreite = 0,30 m.
Markierungsstoffart = Folie.
Auf 'grobstrukturierter Decke'
Entfernen 'ohne Erneuerung der Markierung.Rückstandslos
abtragen,einschließlich Beseitigen der Klebereste. Eine
Beschädigung der Fahrbahndecke ist auszuschließen.'
Durch 'Verfahren nach Wahl des AN.Arbeiten
umweltverträglich durchführen.'
Abfall 'in Eigentum des AN übernehmen,von der Baustelle
entfernen und die ordnungsgemäße Entsorgung nachweisen.
'
Menge: 20,000 m

#### 02.04 VZP-2.3_Zwischenphase

**02.04.0010 Verk.sich. kürzerer Dauer durchf.*stat. Arbeitsst.*bei Dunkelheit**
StL-Nr. 22110513509109200
Verkehrssicherung an Arbeitsstellen von kürzerer Dauer
betriebsfertig aufbauen, vorhalten, warten, instand
setzen, betreiben und abbauen. Vorübergehende Verkehrssicherungsmaßnahmen durchführen.
Nach Verkehrszeichenplan Bezeichnung/Nummer 'mit
VZP-2.3_Zwischenphase'
Für stationäre Arbeitsstelle.
Gesamtdauer der Verkehrsführung 'max. 12 h'
Bei Dunkelheit.
Menge: 3,000 St

**02.04.0020 Verkehrssich. läng. Dauer aufbauen Arb.st.u. Uml.str * VZ-Plan des AG auß. Kraft setzen**
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Vorhandene Verkehrsschilder nach Unterlagen des AG außer Kraft setzen.
Für Verkehrsführungsphase mit VZP-2.2_Zwischenphase
Menge: 3,000 St

**02.04.0030 Verkehrssich. läng. Dauer abbauen VZ-Plan des AG * in Kraft setzen**
Verkehrssicherung an Arbeitsstellen längerer Dauer abbauen. Vorübergehende Verkehrssicherungsmaßnahmen
durchführen. Vorübergehende Markierung entfernen,
transportable Lichtsignalanlage, bauliches Leitelement,
mobile Stauwarnanlage, LED-Anzeigetafel und transportable Schutzeinrichtung abbauen werden gesondert
vergütet.
Nach Verkehrszeichenplan des AG.
Vorhandene Verkehrsschilder nach Unterlagen des AG wieder in Kraft setzen.
Für Verkehrsführungsphase mit VZP-2.2_Zwischenphase
Menge: 3,000 St

#### 02.05 VZP-3.1_Hauptphase

**02.05.0010 Verk.Fl.unterh.**
Verkehrsflächen zur Aufrechterhaltung
des öffentlichen und Anlieger-Verkehrs
sowie des Baustellenverkehrs
innerhalb des Baubereiches einschließlich zwischenzeitlich benutzter Behelfsfahrstreifen verkehrssicher unterhalten.
Flächenbefestigung Asphalt
Außer den vollen Monaten werden Teilzeiten nach Tagen zu 1/30 des Einheitspreises abgerechnet.
Verkehrsflächen im Zuge der Baustrecke.
Menge: 20,000 d

**02.05.0020 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'mit
VZP-2.1_Hauptphase'
Umbauen nach Verkehrsführungsphase 'mit
VZP-3.1_Hauptphase'
Vorhandene Verkehrsschilder nach Unterlagen des AG außer Kraft und wieder in Kraft setzen.
Menge: 1,000 Psch

**02.05.0030 Transp.Schutzeinrichtung aufbauen Arb.st./fl. Verk.*Aufhaltest. T3 Wirkungsber.maxW2*Aufst.unverankert**
StL-Nr. 221105605232001
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Aufstellung unverankert.
Menge: 4300,000 m

**02.05.0040 Transport. Schutzeinr. vorhalten**
StL-Nr. 22110561099
Transportable Schutzeinrichtung vorhalten, warten und
instand setzen. Vorübergehende Verkehrssicherungsmaßnahmen durchführen. Die Kontrolle wird gesondert
vergütet.
Transportable Schutzeinrichtung der OZ 'mit T3-W2
zwischen Arbeitsstelle und parallel fließenden Verkehr'
Menge: 86000,000 md

**02.05.0050 AEK f. transp. Schutzeinr. aufb.*Absenkung**
StL-Nr. 22110562591
Anfangs-/Endkonstruktion (AEK) für transportable
Schutzeinrichtung aufbauen und abbauen. Vorhalten, Kontrolle, Wartung und Instandsetzung werden gesondert
vergütet. Vorübergehende Verkehrssicherungsmaßnahmen
durchführen. 70 v. H. des Preises werden nach Aufbau,
der Rest nach Abbau vergütet.
AEK an OZ 'mit T3-W2 zwischen Arbeitsstelle und
parallel fließenden Verkehr, unverankert'
Als Absenkung.
Menge: 10,000 St

**02.05.0060 AEK vorhalten**
StL-Nr. 22110563099
Anfangs-/Endkonstruktion (AEK) für transportable
Schutzeinrichtung vorhalten, warten und instand setzen.
Vorübergehende Verkehrssicherungsmaßnahmen durchführen.
Die Kontrolle wird gesondert vergütet.
AEK der OZ 'mit T3-W2 zwischen Arbeitsstelle und
parallel fließenden Verkehr'
Menge: 200,000 Std

**02.05.0070 Transp.Schutzeinrichtung aufbauen Arb.st./ank.Verk.*Aufhaltest. H1 Wirkungsber.maxW4*Aufst.unverankert**
StL-Nr. 221105605144001
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Aufstellung unverankert.
Menge: 200,000 m

**02.05.0080 Transport. Schutzeinr. vorhalten**
StL-Nr. 22110561099
Transportable Schutzeinrichtung vorhalten, warten und
instand setzen. Vorübergehende Verkehrssicherungsmaßnahmen durchführen. Die Kontrolle wird gesondert
vergütet.
Transportable Schutzeinrichtung der OZ 'mit H1-W4
zwischen Arbeitsstelle und ankommenden Verkehr'
Menge: 4000,000 md

**02.05.0090 AEK f. transp. Schutzeinr. aufb.*Absenkung**
StL-Nr. 22110562591
Anfangs-/Endkonstruktion (AEK) für transportable
Schutzeinrichtung aufbauen und abbauen. Vorhalten, Kontrolle, Wartung und Instandsetzung werden gesondert
vergütet. Vorübergehende Verkehrssicherungsmaßnahmen
durchführen. 70 v. H. des Preises werden nach Aufbau,
der Rest nach Abbau vergütet.
AEK an OZ 'mit H1-W4 zwischen Arbeitsstelle und
ankommenden Verkehr, unverankert'
Als Absenkung.
Menge: 2,000 St

**02.05.0100 AEK vorhalten**
StL-Nr. 22110563099
Anfangs-/Endkonstruktion (AEK) für transportable
Schutzeinrichtung vorhalten, warten und instand setzen.
Vorübergehende Verkehrssicherungsmaßnahmen durchführen.
Die Kontrolle wird gesondert vergütet.
AEK der OZ 'mit H1-W4 zwischen Arbeitsstelle und
ankommenden Verkehr'
Menge: 80,000 Std

**02.05.0110 Transport. Schutzeinr. vorhalten**
StL-Nr. 22110561099
Transportable Schutzeinrichtung vorhalten, warten und
instand setzen. Vorübergehende Verkehrssicherungsmaßnahmen durchführen. Die Kontrolle wird gesondert
vergütet.
Transportable Schutzeinrichtung der OZ 'mit H1-W4 als
Gegenverkehrstrennung'
Menge: 8000,000 md

**02.05.0120 AEK vorhalten**
StL-Nr. 22110563099
Anfangs-/Endkonstruktion (AEK) für transportable
Schutzeinrichtung vorhalten, warten und instand setzen.
Vorübergehende Verkehrssicherungsmaßnahmen durchführen.
Die Kontrolle wird gesondert vergütet.
AEK der OZ 'mit H1-W4 als Gegenverkehrstrennung'
Menge: 2,000 Std

**02.05.0130 Transport. Schutzeinr. vorhalten**
StL-Nr. 22110561099
Transportable Schutzeinrichtung vorhalten, warten und
instand setzen. Vorübergehende Verkehrssicherungsmaßnahmen durchführen. Die Kontrolle wird gesondert
vergütet.
Transportable Schutzeinrichtung der OZ 'mit T1-W3
zwischen entgegengesetzt gerichteten Verkehrsströmen'
Menge: 10400,000 md

**02.05.0140 Adapter vorhalten**
StL-Nr. 22110564599
Adapter als mechanische kraftschlüssige Verbindung für
transportable Schutzeinrichtungen vorhalten, warten und
instand setzen. Vorübergehende Verkehrssicherungsmaßnahmen durchführen. Die Kontrolle wird gesondert
vergütet.
Adapter der OZ 'mit T1-W3 auf H1-W4'
Menge: 40,000 Std

**02.05.0150 Notöffnungen vorhalten**
Notöffnung in der Gegenverkehrstrennung
mittels mobilen Schutzwänden des AN vorhalten, warten
und
instand setzen. Vorübergehende
Verkehrssicherungsmaßnahmen
durchführen. Die Kontrolle wird gesondert vergütet.
Notöffnung der OZ mit T1-W3
Menge: 80,000 Std

**02.05.0160 Längsmarkierung Typ II herstellen*Breite 0,15 m Folie, profiliert P 7*grobstr. Decke**
StL-Nr. 22110533292693100
Längsmarkierung Typ II einschl. evtl. Sperrflächenumrandung als vorübergehende Markierung herstellen, warten und instand setzen. Vormarkieren. Vorübergehende
Verkehrssicherungsmaßnahmen durchführen. Abgerechnet
wird der markierte Strich, bei Doppelstrichen zwei
Striche.
Markierung 'durchgehend'
Strichbreite = 0,15 m.
Markierungssystem aus Folie, Gewebe- oder Kunststoffträger, als profiliertes System.
Schichtdicke 'mind 2mm, 7, R 5 neu (R 5 gebraucht), RW
6 neu (RW 4 gebraucht),  Griffigkeit mind. S 2'
Verkehrsklasse = P 7.
Markierung auf grobstrukturierter Asphaltdeckschicht.
Menge: 800,000 m

**02.05.0170 Unterhalten vorübergehende Längsmarkierung**
Unterhalten und bei Bedarf Nachmarkieren der
vorübergehenden Längsmarkierung der Vorposition
während der gesamten Liegedauer.
Markierung Typ II.
Markierung = durchgehend
Strichbreite = 0,15 m.
Menge: 10600,000 m

**02.05.0180 Längsmarkierung entfernen*Breite 0,15 m Folie*Asphaltdecksch.**
StL-Nr. 22110530492419999
Längsmarkierung als vorübergehende Markierung einschl.
evtl. Sperrflächenumrandung entfernen. Abgerechnet wird
der entfernte Strich, bei Doppelstrichen zwei Striche.
Vorübergehende Verkehrssicherungsmaßnahmen durchführen.
Markierung 'durchgehend'
Strichbreite = 0,15 m.
Markierungsstoffart = Folie.
Auf Asphaltdeckschicht.
Entfernen 'ohne Erneuerung der Markierung.Rückstandslos
abtragen,einschließlich Beseitigen der Klebereste. Eine
Beschädigung der Fahrbahndecke ist auszuschließen.'
Durch 'Verfahren nach Wahl des AN.Arbeiten
umweltverträglich durchführen.'
Abfall 'in Eigentum des AN übernehmen,von der Baustelle
entfernen und die ordnungsgemäße Entsorgung nachweisen.
'
Menge: 1600,000 m

**02.05.0190 Längsmarkierung Typ II herstellen*Breite 0,30 m Folie, profiliert P 7*grobstr. Decke**
StL-Nr. 22110533294693100
Längsmarkierung Typ II einschl. evtl. Sperrflächenumrandung als vorübergehende Markierung herstellen, warten und instand setzen. Vormarkieren. Vorübergehende
Verkehrssicherungsmaßnahmen durchführen. Abgerechnet
wird der markierte Strich, bei Doppelstrichen zwei
Striche.
Markierung 'durchgehend'
Strichbreite = 0,30 m.
Markierungssystem aus Folie, Gewebe- oder Kunststoffträger, als profiliertes System.
Schichtdicke 'mind 2mm, 7, R 5 neu (R 5 gebraucht), RW
6 neu (RW 4 gebraucht),  Griffigkeit mind. S 2'
Verkehrsklasse = P 7.
Markierung auf grobstrukturierter Asphaltdeckschicht.
Menge: 300,000 m

**02.05.0200 Unterhalten vorübergehende Längsmarkierung**
Unterhalten und bei Bedarf Nachmarkieren der
vorübergehenden Längsmarkierung der Vorposition
während der gesamten Liegedauer.
Markierung Typ II.
Markierung = durchgehend
Strichbreite = 0,30 m.
Menge: 300,000 m

**02.05.0210 Längsmarkierung entfernen*Breite 0,30 m Folie*Asphaltdecksch.**
StL-Nr. 22110530494419999
Längsmarkierung als vorübergehende Markierung einschl.
evtl. Sperrflächenumrandung entfernen. Abgerechnet wird
der entfernte Strich, bei Doppelstrichen zwei Striche.
Vorübergehende Verkehrssicherungsmaßnahmen durchführen.
Markierung 'durchgehend'
Strichbreite = 0,30 m.
Markierungsstoffart = Folie.
Auf Asphaltdeckschicht.
Entfernen 'ohne Erneuerung der Markierung.Rückstandslos
abtragen,einschließlich Beseitigen der Klebereste. Eine
Beschädigung der Fahrbahndecke ist auszuschließen.'
Durch 'Verfahren nach Wahl des AN.Arbeiten
umweltverträglich durchführen.'
Abfall 'in Eigentum des AN übernehmen,von der Baustelle
entfernen und die ordnungsgemäße Entsorgung nachweisen.
'
Menge: 300,000 m

**02.05.0220 Unterhalten vorübergehende Längsmarkierung**
Unterhalten und bei Bedarf Nachmarkieren der
vorübergehenden Längsmarkierung der Vorposition
während der gesamten Liegedauer.
Markierung Typ II.
Markierung = unterbrochen
Strichbreite = 0,15 m.
Menge: 800,000 m

**02.05.0230 Längsmarkierung entfernen*Breite 0,15 m Folie*Asphaltdecksch.**
StL-Nr. 22110530492419999
Längsmarkierung als vorübergehende Markierung einschl.
evtl. Sperrflächenumrandung entfernen. Abgerechnet wird
der entfernte Strich, bei Doppelstrichen zwei Striche.
Vorübergehende Verkehrssicherungsmaßnahmen durchführen.
Markierung 'unterbrochen, Strich-Lücke = 2:1'
Strichbreite = 0,15 m.
Markierungsstoffart = Folie.
Auf Asphaltdeckschicht.
Entfernen 'ohne Erneuerung der Markierung.Rückstandslos
abtragen,einschließlich Beseitigen der Klebereste. Eine
Beschädigung der Fahrbahndecke ist auszuschließen.'
Durch 'Verfahren nach Wahl des AN.Arbeiten
umweltverträglich durchführen.'
Abfall 'in Eigentum des AN übernehmen,von der Baustelle
entfernen und die ordnungsgemäße Entsorgung nachweisen.
'
Menge: 400,000 m

**02.05.0240 Unterhalten vorübergehende Längsmarkierung**
Unterhalten und bei Bedarf Nachmarkieren der
vorübergehenden Längsmarkierung der Vorposition
während der gesamten Liegedauer.
Markierung Typ II.
Markierung = unterbrochen
Strichbreite = 0,15 m.
Menge: 1850,000 m

**02.05.0250 Längsmarkierung Typ II herstellen Str/L 1zu1 Blockm*Breite 0,30 m Folie, profiliert P 7*grobstr. Decke**
StL-Nr. 22110533244693100
Längsmarkierung Typ II einschl. evtl. Sperrflächenumrandung als vorübergehende Markierung herstellen, warten und instand setzen. Vormarkieren. Vorübergehende
Verkehrssicherungsmaßnahmen durchführen. Abgerechnet
wird der markierte Strich, bei Doppelstrichen zwei
Striche.
Unterbrochen; Verhältnis Strich/Lücke 1 zu 1 als Fahrbahnbegrenzung (Blockmarkierung).
Strichbreite = 0,30 m.
Markierungssystem aus Folie, Gewebe- oder Kunststoffträger, als profiliertes System.
Schichtdicke 'mind 2mm, 7, R 5 neu (R 5 gebraucht), RW
6 neu (RW 4 gebraucht),  Griffigkeit mind. S 2'
Verkehrsklasse = P 7.
Markierung auf grobstrukturierter Asphaltdeckschicht.
Menge: 20,000 m

**02.05.0260 Unterhalten vorübergehende Längsmarkierung**
Unterhalten und bei Bedarf Nachmarkieren der
vorübergehenden Längsmarkierung der Vorposition
während der gesamten Liegedauer.
Markierung Typ II.
Markierung = unterbrochen
Strichbreite = 0,30 m.
Menge: 370,000 m

**02.05.0270 Längsmarkierung entfernen Block 1zu1*Breite 0,30 m Folie**
StL-Nr. 22110530444499999
Längsmarkierung als vorübergehende Markierung einschl.
evtl. Sperrflächenumrandung entfernen. Abgerechnet wird
der entfernte Strich, bei Doppelstrichen zwei Striche.
Vorübergehende Verkehrssicherungsmaßnahmen durchführen.
Unterbrochener Strich, Verhältnis Strich/Lücke 1 zu 1
als Fahrbahnbegrenzung (Blockmarkierung).
Strichbreite = 0,30 m.
Markierungsstoffart = Folie.
Auf 'grobstrukturierter Decke'
Entfernen 'ohne Erneuerung der Markierung.Rückstandslos
abtragen,einschließlich Beseitigen der Klebereste. Eine
Beschädigung der Fahrbahndecke ist auszuschließen.'
Durch 'Verfahren nach Wahl des AN.Arbeiten
umweltverträglich durchführen.'
Abfall 'in Eigentum des AN übernehmen,von der Baustelle
entfernen und die ordnungsgemäße Entsorgung nachweisen.
'
Menge: 20,000 m

**02.05.0280 Bauliches Leitelement aufb. u. abb. Leitschwelle*Leite.+Bef. entf.**
StL-Nr. 2211054351001
Bauliches Leitelement aufbauen und abbauen. Vorhalten,
Kontrolle, Wartung und Instandsetzung werden gesondert
vergütet. Vorübergehende Sicherungsmaßnahmen durchführen. 70 v.H. des Preises werden nach Aufbau, der Rest
nach Abbau vergütet.
Leitelement = Leitschwelle.
Leitelement und Befestigung rückstandsfrei und deckenschonend entfernen und nach Wahl des AN verwerten.
Menge: 50,000 m

**02.05.0290 Bauliches Leitelement vorhalten**
StL-Nr. 22110544099
Bauliches Leitelement vorhalten, warten und instandsetzen. Vorübergehende Verkehrssicherungsmaßnahmen
durchführen. Die Kontrolle wird gesondert vergütet.
Bauliches Leitelement der OZ 'mit Leitschwelle, gilt
für die Phase 1A, 1B, 1C'
Menge: 1000,000 md

**02.05.0300 LED-Anzeigetafel aufbauen, abbauen vollbest. Kl. C1*Tafel 1600x1280mm Typ WL 7, synchr.*re. Fahrb.rand Höhe 1,50 m*m. Aufstellvorr. Geländeverhältn.**
StL-Nr. 22110525331211101
LED-Anzeigetafel aufbauen, in Betrieb nehmen und abbauen. Anzeigetafel programmieren. Vorhalten, Wartung, In-
standsetzung und Betreiben werden gesondert vergütet.
Vorübergehende Verkehrssicherungsmaßnahmen durchführen.
Aufstellfläche entsprechend dem ursprünglichen Zustand
wiederherstellen.
Technische Anforderungen an LED-Anzeigetafel nach Un-
terlagen des AG. Energieversorgung nach Unterlagen des
AG. 70 v. H. des Preises werden nach Aufbau, der Rest
nach Abbau vergütet.
Anzeigetafel vollbestückt, frei programmierbar, aus der
Ferne gesteuert und überwacht und vor Ort veränderbar
(mind. Klasse C1 nach M TI).
Größe der Anzeigetafel ca. 1600 x 1280 mm.
Mit zwei Vorwarnblinkleuchten, Typ WL 7, synchron blinkend.
Standort am rechten Fahrbahnrand. Seitenstreifen vorhanden.
Aufstellhöhe über der Verkehrsfläche = 1,50 m. Aufstellhöhe gemessen von Unterkante der Anzeigetafel.
Mit Aufstellvorrichtung nach statischen und konstruktiven Erfordernissen.
Baugrund- und Geländeverhältnisse nach Unterlagen des
AG. Erforderliche Erdarbeiten ausführen. Anfallenden
Aushub seitlich lagern. Fehlendes Material liefern.
Menge: 1,000 St

**02.05.0310 LED-Anzeigetafel vorhalten wie Vorposition**
StL-Nr. 22110525501
LED-Anzeigetafel vorhalten, warten, instand setzen und
betreiben. Vorübergehende Verkehrssicherungsmaßnahmen
durchführen. Die Kontrolle wird gesondert vergütet.
LED-Anzeigetafel wie in Vorposition beschrieben.
Menge: 1,000 Std

#### 02.06 VZP-4.1_Nachphase

**02.06.0010 Verk.Fl.unterh.**
Verkehrsflächen zur Aufrechterhaltung
des öffentlichen und Anlieger-Verkehrs
sowie des Baustellenverkehrs
innerhalb des Baubereiches einschließlich zwischenzeitlich benutzter Behelfsfahrstreifen verkehrssicher unterhalten.
Flächenbefestigung Asphalt
Außer den vollen Monaten werden Teilzeiten nach Tagen zu 1/30 des Einheitspreises abgerechnet.
Verkehrsflächen im Zuge der Baustrecke.
Menge: 12,000 d

**02.06.0020 Verkehrssicherung umbauen außer/in Kraft s.**
StL-Nr. 221105115990100
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'mit
VZP-3.1_Hauptphase'
Umbauen nach Verkehrsführungsphase 'mit
VZP-4.1_Nachphase'
Vorhandene Verkehrsschilder nach Unterlagen des AG außer Kraft und wieder in Kraft setzen.
Menge: 1,000 Psch

**02.06.0030 Verkehrssich. läng. Dauer abbauen VZ-Plan des AG*in Kraft setzen**
StL-Nr. 2211051201209
Verkehrssicherung an Arbeitsstellen längerer Dauer abbauen. Vorübergehende Verkehrssicherungsmaßnahmen
durchführen. Vorübergehende Markierung entfernen,
transportable Lichtsignalanlage, bauliches Leitelement,
mobile Stauwarnanlage, LED-Anzeigetafel und transportable Schutzeinrichtung abbauen werden gesondert
vergütet.
Nach Verkehrszeichenplan des AG.
Vorhandene Verkehrsschilder nach Unterlagen des AG wieder in Kraft setzen.
Für Verkehrsführungsphase 'mit VZP-4.1_Nachphase'
Menge: 1,000 Psch

**02.06.0040 Transp.Schutzeinrichtung aufbauen Arb.st./ank.Verk.*Aufhaltest. H1 Wirkungsber.maxW4*Aufst.unverankert**
StL-Nr. 221105605144001
Transportable Schutzeinrichtung einschl. systembedingter Formstücke (Dilatationsstöße, Passstücke, Kipplängenbegrenzungselemente) aufbauen und abbauen. Vorhalten, Kontrolle, Wartung und Instandsetzung werden gesondert vergütet. Vorübergehende Verkehrssicherungsmaßnahmen durchführen. Anfangs- und Endkonstruktionen
und Adapter werden gesondert vergütet. 70 v. H. des
Preises werden nach Aufbau, der Rest nach Abbau
vergütet.
Einsatzbereich A, zwischen Arbeitsstelle und ankommendem Verkehr.
Aufhaltestufe mind. H 1.
Wirkungsbereich max. W 4 (W max. 1,30 m).
Aufstellung unverankert.
Menge: 200,000 m

**02.06.0050 Transport. Schutzeinr. vorhalten**
StL-Nr. 22110561099
Transportable Schutzeinrichtung vorhalten, warten und
instand setzen. Vorübergehende Verkehrssicherungsmaßnahmen durchführen. Die Kontrolle wird gesondert
vergütet.
Transportable Schutzeinrichtung der OZ 'mit H1-W4
zwischen Arbeitsstelle und ankommenden Verkehr'
Menge: 2400,000 md

**02.06.0060 AEK f. transp. Schutzeinr. aufb.*Absenkung**
StL-Nr. 22110562591
Anfangs-/Endkonstruktion (AEK) für transportable
Schutzeinrichtung aufbauen und abbauen. Vorhalten, Kontrolle, Wartung und Instandsetzung werden gesondert
vergütet. Vorübergehende Verkehrssicherungsmaßnahmen
durchführen. 70 v. H. des Preises werden nach Aufbau,
der Rest nach Abbau vergütet.
AEK an OZ 'mit H1-W4 zwischen Arbeitsstelle und
ankommenden Verkehr, unverankert'
Als Absenkung.
Menge: 2,000 St

**02.06.0070 AEK vorhalten**
StL-Nr. 22110563099
Anfangs-/Endkonstruktion (AEK) für transportable
Schutzeinrichtung vorhalten, warten und instand setzen.
Vorübergehende Verkehrssicherungsmaßnahmen durchführen.
Die Kontrolle wird gesondert vergütet.
AEK der OZ 'mit H1-W4 zwischen Arbeitsstelle und
ankommenden Verkehr'
Menge: 24,000 Std

**02.06.0080 Transport. Schutzeinr. vorhalten**
StL-Nr. 22110561099
Transportable Schutzeinrichtung vorhalten, warten und
instand setzen. Vorübergehende Verkehrssicherungsmaßnahmen durchführen. Die Kontrolle wird gesondert
vergütet.
Transportable Schutzeinrichtung der OZ 'mit T1-W3
zwischen entgegengesetzt gerichteten Verkehrsströmen'
Menge: 64800,000 md

**02.06.0090 AEK f. transp. Schutzeinr. aufb.*Absenkung**
StL-Nr. 22110562591
Anfangs-/Endkonstruktion (AEK) für transportable
Schutzeinrichtung aufbauen und abbauen. Vorhalten, Kontrolle, Wartung und Instandsetzung werden gesondert
vergütet. Vorübergehende Verkehrssicherungsmaßnahmen
durchführen. 70 v. H. des Preises werden nach Aufbau,
der Rest nach Abbau vergütet.
AEK an OZ 'mit T1-W3 zwischen entgegengesetzt
gerichteten Verkehrsströmen'
Als Absenkung.
Menge: 2,000 St

**02.06.0100 AEK vorhalten**
StL-Nr. 22110563099
Anfangs-/Endkonstruktion (AEK) für transportable
Schutzeinrichtung vorhalten, warten und instand setzen.
Vorübergehende Verkehrssicherungsmaßnahmen durchführen.
Die Kontrolle wird gesondert vergütet.
AEK der OZ 'mit T1-W3 zwischen entgegengesetzt
gerichteten Verkehrsströmen'
Menge: 24,000 Std

**02.06.0110 Notöffnungen vorhalten**
Notöffnung in der Gegenverkehrstrennung
mittels mobilen Schutzwänden des AN vorhalten, warten
und
instand setzen. Vorübergehende
Verkehrssicherungsmaßnahmen
durchführen. Die Kontrolle wird gesondert vergütet.
Notöffnung der OZ mit T1-W3
Menge: 48,000 Std

**02.06.0120 Unterhalten vorübergehende Längsmarkierung**
Unterhalten und bei Bedarf Nachmarkieren der
vorübergehenden Längsmarkierung der Vorposition
während der gesamten Liegedauer.
Markierung Typ II.
Markierung = durchgehend
Strichbreite = 0,15 m.
Menge: 9000,000 m

**02.06.0130 Längsmarkierung entfernen*Breite 0,15 m Folie*Asphaltdecksch.**
StL-Nr. 22110530492419999
Längsmarkierung als vorübergehende Markierung einschl.
evtl. Sperrflächenumrandung entfernen. Abgerechnet wird
der entfernte Strich, bei Doppelstrichen zwei Striche.
Vorübergehende Verkehrssicherungsmaßnahmen durchführen.
Markierung 'durchgehend'
Strichbreite = 0,15 m.
Markierungsstoffart = Folie.
Auf Asphaltdeckschicht.
Entfernen 'ohne Erneuerung der Markierung.Rückstandslos
abtragen,einschließlich Beseitigen der Klebereste. Eine
Beschädigung der Fahrbahndecke ist auszuschließen.'
Durch 'Verfahren nach Wahl des AN.Arbeiten
umweltverträglich durchführen.'
Abfall 'in Eigentum des AN übernehmen,von der Baustelle
entfernen und die ordnungsgemäße Entsorgung nachweisen.
'
Menge: 9000,000 m

**02.06.0140 Längsmarkierung Typ II herstellen*Breite 0,30 m Folie, profiliert P 7*grobstr. Decke**
StL-Nr. 22110533294693100
Längsmarkierung Typ II einschl. evtl. Sperrflächenumrandung als vorübergehende Markierung herstellen, warten und instand setzen. Vormarkieren. Vorübergehende
Verkehrssicherungsmaßnahmen durchführen. Abgerechnet
wird der markierte Strich, bei Doppelstrichen zwei
Striche.
Markierung 'durchgehend'
Strichbreite = 0,30 m.
Markierungssystem aus Folie, Gewebe- oder Kunststoffträger, als profiliertes System.
Schichtdicke 'mind 2mm, 7, R 5 neu (R 5 gebraucht), RW
6 neu (RW 4 gebraucht),  Griffigkeit mind. S 2'
Verkehrsklasse = P 7.
Markierung auf grobstrukturierter Asphaltdeckschicht.
Menge: 100,000 m

**02.06.0150 Unterhalten vorübergehende Längsmarkierung**
Unterhalten und bei Bedarf Nachmarkieren der
vorübergehenden Längsmarkierung der Vorposition
während der gesamten Liegedauer.
Markierung Typ II.
Markierung = durchgehend
Strichbreite = 0,30 m.
Menge: 100,000 m

**02.06.0160 Längsmarkierung entfernen*Breite 0,30 m Folie*Asphaltdecksch.**
StL-Nr. 22110530494419999
Längsmarkierung als vorübergehende Markierung einschl.
evtl. Sperrflächenumrandung entfernen. Abgerechnet wird
der entfernte Strich, bei Doppelstrichen zwei Striche.
Vorübergehende Verkehrssicherungsmaßnahmen durchführen.
Markierung 'durchgehend'
Strichbreite = 0,30 m.
Markierungsstoffart = Folie.
Auf Asphaltdeckschicht.
Entfernen 'ohne Erneuerung der Markierung.Rückstandslos
abtragen,einschließlich Beseitigen der Klebereste. Eine
Beschädigung der Fahrbahndecke ist auszuschließen.'
Durch 'Verfahren nach Wahl des AN.Arbeiten
umweltverträglich durchführen.'
Abfall 'in Eigentum des AN übernehmen,von der Baustelle
entfernen und die ordnungsgemäße Entsorgung nachweisen.
'
Menge: 100,000 m

**02.06.0170 Unterhalten vorübergehende Längsmarkierung**
Unterhalten und bei Bedarf Nachmarkieren der
vorübergehenden Längsmarkierung der Vorposition
während der gesamten Liegedauer.
Markierung Typ II.
Markierung = unterbrochen
Strichbreite = 0,15 m.
Menge: 400,000 m

**02.06.0180 Längsmarkierung entfernen*Breite 0,15 m Folie*Asphaltdecksch.**
StL-Nr. 22110530492419999
Längsmarkierung als vorübergehende Markierung einschl.
evtl. Sperrflächenumrandung entfernen. Abgerechnet wird
der entfernte Strich, bei Doppelstrichen zwei Striche.
Vorübergehende Verkehrssicherungsmaßnahmen durchführen.
Markierung 'unterbrochen, Strich-Lücke = 2:1'
Strichbreite = 0,15 m.
Markierungsstoffart = Folie.
Auf Asphaltdeckschicht.
Entfernen 'ohne Erneuerung der Markierung.Rückstandslos
abtragen,einschließlich Beseitigen der Klebereste. Eine
Beschädigung der Fahrbahndecke ist auszuschließen.'
Durch 'Verfahren nach Wahl des AN.Arbeiten
umweltverträglich durchführen.'
Abfall 'in Eigentum des AN übernehmen,von der Baustelle
entfernen und die ordnungsgemäße Entsorgung nachweisen.
'
Menge: 400,000 m

**02.06.0190 Unterhalten vorübergehende Längsmarkierung**
Unterhalten und bei Bedarf Nachmarkieren der
vorübergehenden Längsmarkierung der Vorposition
während der gesamten Liegedauer.
Markierung Typ II.
Markierung = unterbrochen
Strichbreite = 0,15 m.
Menge: 1850,000 m

**02.06.0200 Längsmarkierung entfernen*Breite 0,15 m Folie*Asphaltdecksch.**
StL-Nr. 22110530492419999
Längsmarkierung als vorübergehende Markierung einschl.
evtl. Sperrflächenumrandung entfernen. Abgerechnet wird
der entfernte Strich, bei Doppelstrichen zwei Striche.
Vorübergehende Verkehrssicherungsmaßnahmen durchführen.
Markierung 'unterbrochen, Strich-Lücke = 1:2'
Strichbreite = 0,15 m.
Markierungsstoffart = Folie.
Auf Asphaltdeckschicht.
Entfernen 'ohne Erneuerung der Markierung.Rückstandslos
abtragen,einschließlich Beseitigen der Klebereste. Eine
Beschädigung der Fahrbahndecke ist auszuschließen.'
Durch 'Verfahren nach Wahl des AN.Arbeiten
umweltverträglich durchführen.'
Abfall 'in Eigentum des AN übernehmen,von der Baustelle
entfernen und die ordnungsgemäße Entsorgung nachweisen.
'
Menge: 1850,000 m

**02.06.0210 Unterhalten vorübergehende Längsmarkierung**
Unterhalten und bei Bedarf Nachmarkieren der
vorübergehenden Längsmarkierung der Vorposition
während der gesamten Liegedauer.
Markierung Typ II.
Markierung = unterbrochen
Strichbreite = 0,30 m.
Menge: 350,000 m

**02.06.0220 Längsmarkierung entfernen Block 1zu1*Breite 0,30 m Folie**
StL-Nr. 22110530444499999
Längsmarkierung als vorübergehende Markierung einschl.
evtl. Sperrflächenumrandung entfernen. Abgerechnet wird
der entfernte Strich, bei Doppelstrichen zwei Striche.
Vorübergehende Verkehrssicherungsmaßnahmen durchführen.
Unterbrochener Strich, Verhältnis Strich/Lücke 1 zu 1
als Fahrbahnbegrenzung (Blockmarkierung).
Strichbreite = 0,30 m.
Markierungsstoffart = Folie.
Auf 'grobstrukturierter Decke'
Entfernen 'ohne Erneuerung der Markierung.Rückstandslos
abtragen,einschließlich Beseitigen der Klebereste. Eine
Beschädigung der Fahrbahndecke ist auszuschließen.'
Durch 'Verfahren nach Wahl des AN.Arbeiten
umweltverträglich durchführen.'
Abfall 'in Eigentum des AN übernehmen,von der Baustelle
entfernen und die ordnungsgemäße Entsorgung nachweisen.
'
Menge: 350,000 m

#### 02.07 VZP-5.1_AkD

**02.07.0010 Verk.sich. kürzerer Dauer durchf.*stat. Arbeitsst.*bei Dunkelheit**
StL-Nr. 22110513509109200
Verkehrssicherung an Arbeitsstellen von kürzerer Dauer
betriebsfertig aufbauen, vorhalten, warten, instand
setzen, betreiben und abbauen. Vorübergehende Verkehrssicherungsmaßnahmen durchführen.
Nach Verkehrszeichenplan Bezeichnung/Nummer
'VZP-5.1_AkD'
Für stationäre Arbeitsstelle.
Gesamtdauer der Verkehrsführung 'max. 10 h'
Bei Dunkelheit.
Menge: 2,000 St

#### 02.08 VZP-5.2_AkD

**02.08.0010 Verk.sich. kürzerer Dauer durchf.*stat. Arbeitsst.*bei Dunkelheit**
StL-Nr. 22110513509109200
Verkehrssicherung an Arbeitsstellen von kürzerer Dauer
betriebsfertig aufbauen, vorhalten, warten, instand
setzen, betreiben und abbauen. Vorübergehende Verkehrssicherungsmaßnahmen durchführen.
Nach Verkehrszeichenplan Bezeichnung/Nummer
'VZP-5.2_AkD'
Für stationäre Arbeitsstelle.
Gesamtdauer der Verkehrsführung 'max. 10 h'
Bei Dunkelheit.
Menge: 2,000 St

#### 02.09 Vorhaltung und Kontrolle

*Hinweis*
Hinweis zu den nachfolgenden Positionen:
Nachfolgende Positionen gelten für alle
Verkehrsführungsphasen.

**02.09.0010 Verkehrssich. läng. Dauer vorhalten**
StL-Nr. 22110511099
Verkehrssicherung längerer Dauer vorhalten, warten, instand setzen und betreiben. Vorübergehende Verkehrssicherungsmaßnahmen durchführen. Die Kontrolle der Verkehrssicherung wird gesondert vergütet.
Verkehrssicherung der OZ 'mit VZP-1.1 - 4.1'
Für Verkehrsführungsphase 'mit VZP-1.1 - 4.1'
Menge: 64,000 d

**02.09.0020 Kontrolle d. Verkehrss. an Arb.st.*elektron. Gerät**
StL-Nr. 22110590592
Kontrolle der Verkehrssicherung an Arbeitsstellen
einschließlich temporärer Verkehrsschilder,
vorübergehender Markierungen, transportabler Lichtsignalanlagen, baulicher Leitelemente und transportabler
Schutzeinrichtungen gemäß ZTV-SA durchführen. Die Kontrolle ist unmittelbar nach deren Durchführung zu erfassen und zu dokumentieren. Arbeits- und Hilfsmittel
sind vom AN zu stellen und dem AG jederzeit zugänglich
zu machen. Die Kontrolle der Umleitungsstrecke wird gesondert vergütet.
Kontrolle '3 mal täglich, incl. mind. einmal bei
Dunkelheit.'
Kontrolle mit elektronischem Erfassungsgerät nach Un-
terlagen des AG dokumentieren.
Menge: 64,000 d

USt %: 19,00
